# Eliminación de marca vial transversal

- Propiedad del archivo: CYPE INGENIEROS, S.A.
- Formato: FIEBDC-3/2002
- Ámbito geográfico: Colombia
- Divisa: COP
- Costes indirectos: 3.00 %
- Gastos generales: 13.00 %
- Beneficio industrial: 6.00 %
- IVA: 16.00 %

## D Demoliciones

### DM Firmes y pisos

#### DMS Señalización vial

**DMS020** m Eliminación de marca vial transversal.
Eliminación de marca vial transversal continua, de pintura, mediante equipo de granallado, y carga manual sobre camión o contenedor.
Incluye: Replanteo. Granallado del piso. Barrido mediante barredora mecánica. Limpieza de los restos de obra. Carga manual de escombros sobre camión o contenedor.
Criterio de medición de proyecto: Longitud medida según documentación gráfica de Proyecto.
Criterio de medición de obra: Se medirá la longitud realmente ejecutada según especificaciones de Proyecto.

| Código | Ud | Descripción | Rendimiento | Precio | Importe |
|---|---|---|---|---|---|
| mq06aca020 | h | Equipo de granallado para piso de concreto, con sistema de aspiración. (maquinaria) | 0.004 | 26367.42 | 105.47 |
| mq11bar010 | h | Barredora remolcada con motor auxiliar. (maquinaria) | 0.004 | 167420.56 | 669.68 |
| mq04dua020a | h | Dumper de descarga frontal de 1,5 t de carga útil. (maquinaria) | 0.004 | 14765.75 | 59.06 |
| mo087 | h | Ayudante de obra blanca de obra civil. (mano de obra) | 0.004 | 19044.65 | 76.18 |
| % | % | Herramienta menor | 2 % | 910.39 | 18.21 |
|  |  | Costes directos |  |  | 928.60 |
