# Ensayo no destructivo: tracción superficial

- Propiedad del archivo: CYPE INGENIEROS, S.A.
- Formato: FIEBDC-3/2002
- Ámbito geográfico: Colombia
- Divisa: COP
- Costes indirectos: 3.00 %
- Gastos generales: 13.00 %
- Beneficio industrial: 6.00 %
- IVA: 16.00 %

## 0 Actividades preliminares

### 0E Toma de muestras y ensayos para estudio de patologías

#### 0EH Ensayos de información del concreto endurecido

**0EH060** Ud Ensayo no destructivo: tracción superficial.
Ensayo no destructivo consistente en la determinación de la resistencia a tracción superficial en elemento estructural existente de concreto, mediante el uso del dinamómetro de lectura digital, realizado aplicando la fuerza necesaria hasta arrancar un disco dispuesto sobre la superficie del concreto, sin incluir cala ni reposición de revestimientos o recubrimientos.
Incluye: Realización del ensayo.
Criterio de medición de proyecto: Número de unidades previstas, según documentación gráfica de Proyecto.
Criterio de medición de obra: Se medirá el número de unidades realmente ejecutadas según especificaciones de Proyecto.

| Código | Ud | Descripción | Rendimiento | Precio | Importe |
|---|---|---|---|---|---|
| mt49hpa090 | Ud | Ensayo para determinar la resistencia a tracción superficial en elemento de concreto armado, mediante el uso de dinamómetro de lectura digital, aplicando una fuerza hasta arrancar el disco dispuesto para el ensayo, sin incluir cala ni reposición de revestimientos o recubrimientos. (material) | 1.000 | 272096.24 | 272096.24 |
| % | % | Herramienta menor | 2 % | 272096.24 | 5441.92 |
|  |  | Costes directos |  |  | 277538.16 |
