# Aislamiento térmico visto de origen vegetal por el exterior en fachada para sistemas ETICS

- Propiedad del archivo: CYPE INGENIEROS, S.A.
- Formato: FIEBDC-3/2002
- Ámbito geográfico: Colombia
- Divisa: COP
- Costes indirectos: 3.00 %
- Gastos generales: 13.00 %
- Beneficio industrial: 6.00 %
- IVA: 16.00 %

## N Aislamientos e impermeabilizaciones

### NV Aislamientos térmicos de origen vegetal

#### NVS Sistemas ETICS de aislamiento exterior de fachadas

**NVS020** m² Aislamiento térmico visto de origen vegetal por el exterior en fachada para sistemas ETICS.
Aislamiento térmico visto por el exterior en fachada para sistemas ETICS, formado por panel de aglomerado de corcho expandido, con tratamiento ignífugo, de 30 mm de espesor, de 1000x500 mm, color negro, de entre 140 y 160 kg/m³ de densidad, resistencia térmica 0,75 m²K/W, conductividad térmica 0,0445 W/(mK), factor de resistencia a la difusión del vapor de agua entre 7 y 14, Euroclase B-s2, d0 de reacción al fuego, resistencia a compresión >= 180 kPa. COLOCACIÓN: mediante doble encolado con mortero ligero de ligantes mixtos, resistencia a compresión de 3 a 7,5 N/mm², absorción de agua por capilaridad menor de 0,2 kg/m² min½, color beige, compuesto por cal hidráulica natural y granulados de corcho de granulometría comprendida entre 0 y 1 mm. Incluso masilla elastómera monocomponente, para sellado de juntas entre paneles.
Criterio de valoración económica: El precio no incluye la capa de regularización ni la capa de acabado.
Incluye: Limpieza y preparación de la superficie soporte. Replanteo y corte del aislamiento. Aplicación del adhesivo. Colocación del aislamiento. Resolución de puntos singulares. Sellado de juntas.
Criterio de medición de proyecto: Superficie medida según documentación gráfica de Proyecto.
Criterio de medición de obra: Se medirá la superficie realmente ejecutada según especificaciones de Proyecto.

| Código | Ud | Descripción | Rendimiento | Precio | Importe |
|---|---|---|---|---|---|
| mt28mar010a | kg | Mortero ligero de ligantes mixtos, resistencia a compresión de 3 a 7,5 N/mm², absorción de agua por capilaridad menor de 0,2 kg/m² min½, para uso en exteriores, color beige, compuesto por cal hidráulica natural y granulados de corcho de granulometría comprendida entre 0 y 1 mm; conductividad térmica 0,33 W/(mK), Euroclase A1 de reacción al fuego, densidad 1050 kg/m³. (material) | 6.000 | 3265.98 | 19595.88 |
| mt16acg010h | m² | Panel de aglomerado de corcho expandido, con tratamiento ignífugo, de 30 mm de espesor, de 1000x500 mm, color negro, de entre 140 y 160 kg/m³ de densidad, resistencia térmica 0,75 m²K/W, conductividad térmica 0,0445 W/(mK), factor de resistencia a la difusión del vapor de agua entre 7 y 14, Euroclase B-s2, d0 de reacción al fuego, resistencia a compresión >= 180 kPa. (material) | 1.050 | 228186.34 | 239595.66 |
| mt15sbi170d | Ud | Cartucho de 290 cm³ de masilla elastómera monocomponente, a base de polímero MS, de elasticidad permanente y curado rápido y resistente a los rayos UV, para sellado de juntas entre paneles. (material) | 0.170 | 17320.34 | 2944.46 |
| mo054 | h | Oficial 1ª colocador de aislantes. (mano de obra) | 0.185 | 26179.17 | 4843.15 |
| mo101 | h | Ayudante colocador de aislantes. (mano de obra) | 0.185 | 19044.65 | 3523.26 |
| % | % | Herramienta menor | 2 % | 270502.41 | 5410.05 |
|  |  | Costes directos |  |  | 275912.46 |
