# Separador de grasas de poliéster reforzado con fibra de vidrio (PRFV)

- Propiedad del archivo: CYPE INGENIEROS, S.A.
- Formato: FIEBDC-3/2002
- Ámbito geográfico: Colombia
- Divisa: COP
- Costes indirectos: 3.00 %
- Gastos generales: 13.00 %
- Beneficio industrial: 6.00 %
- IVA: 16.00 %

## U Urbanización interior del terreno

### US Depuración de aguas residuales domésticas

#### USA Accesorios

**USA030** Ud Separador de grasas de poliéster reforzado con fibra de vidrio (PRFV).
Separador de grasas de poliéster reforzado con fibra de vidrio (PRFV), rectangular, de 1000 litros, de 4 litros/s de caudal máximo de aguas grises, con boca de acceso, boca de entrada y boca de salida de 110 mm de diámetro.
Incluye: Replanteo. Colocación. Conexionado y comprobación de su correcto funcionamiento.
Criterio de medición de proyecto: Número de unidades previstas, según documentación gráfica de Proyecto.
Criterio de medición de obra: Se medirá el número de unidades realmente ejecutadas según especificaciones de Proyecto.

| Código | Ud | Descripción | Rendimiento | Precio | Importe |
|---|---|---|---|---|---|
| mt46fgp120b | Ud | Separador de grasas de poliéster reforzado con fibra de vidrio (PRFV), rectangular, de 1000 litros, de 4 litros/s de caudal máximo de aguas grises, con boca de acceso, boca de entrada y boca de salida de 110 mm de diámetro, para pretratamiento de aguas residuales. (material) | 1.000 | 1560694.62 | 1560694.62 |
| mo008 | h | Oficial 1ª plomero. (mano de obra) | 1.972 | 26179.17 | 51625.32 |
| mo107 | h | Ayudante plomero. (mano de obra) | 1.972 | 19008.41 | 37484.58 |
| % | % | Herramienta menor | 2 % | 1649804.52 | 32996.09 |
|  |  | Costes directos |  |  | 1682800.61 |
