# Dispositivo de control de presión para red de rociadores

- Propiedad del archivo: CYPE Ingenieros S.A.
- Formato: FIEBDC-3/2016
- Programa: Generador de precios de la construcción. CYPE Ingenieros, S.A.
- Fecha: 18/06/2024
- Ámbito geográfico: Colombia
- Divisa: COP
- Costes indirectos: 3 %
- Gastos generales: 13 %
- Beneficio industrial: 6 %
- IVA: 16 %

## I Instalaciones

### IF Fontanería

#### IFO Protección contra incendios para viviendas

**IFO010** Ud Dispositivo de control de presión para red de rociadores.
Puesto de control de rociadores, de 1" de diámetro, unión roscada, para control de red de rociadores. Incluso accesorios y piezas especiales para conexión a la red de distribución de agua. Totalmente montado, conexionado y probado.
Incluye: Replanteo de la situación del puesto de control. Conexión a la red de distribución de agua.
Criterio de medición de proyecto: Número de unidades previstas, según documentación gráfica de Proyecto.
Criterio de medición de obra: Se medirá el número de unidades realmente ejecutadas según especificaciones de Proyecto.

| Código | Ud | Descripción | Rendimiento | Precio | Importe |
|---|---|---|---|---|---|
| mt41upo050a | Ud | Puesto de control de rociadores, de 1" de diámetro, unión roscada. (material) | 1 | 4424540.17 | 4424540.170 |
| mt41pcr300a | Ud | Accesorios y piezas especiales para conexión de puesto de control de rociadores a red de distribución de agua. (material) | 1 | 182239 | 182239.000 |
| mo008 | h | Oficial 1ª plomero. (mano de obra) | 0.242 | 26179.17 | 6335.359 |
| mo107 | h | Ayudante plomero. (mano de obra) | 0.242 | 19008.41 | 4600.035 |
| % | % | Herramienta menor | 2 % | 4617714.564 | 92354.291 |
|  |  | Costes directos |  |  | 4710068.855 |
