# Protector de esquinas, de espuma de poliuretano de alta densidad, para exterior

- Propiedad del archivo: CYPE Ingenieros S.A.
- Formato: FIEBDC-3/2016
- Programa: Generador de precios de la construcción. CYPE Ingenieros, S.A.
- Fecha: 18/06/2024
- Ámbito geográfico: Colombia
- Divisa: COP
- Costes indirectos: 3 %
- Gastos generales: 13 %
- Beneficio industrial: 6 %
- IVA: 16 %

## S Señalización y equipamiento

### SD Protecciones

#### SDC Protectores de esquinas

**SDC030** Ud Protector de esquinas, de espuma de poliuretano de alta densidad, para exterior.
Protector de esquinas a 90°, de espuma de poliuretano de alta densidad, para exterior, con alas de 90x90 mm, 10 mm de espesor y 1200 mm de longitud, con recubrimiento de PVC, color a elegir, y alas reforzadas en sus extremos. Colocación en obra: con chazos y tornillos.
Incluye: Limpieza y preparación de la superficie. Replanteo. Colocación de la protección.
Criterio de medición de proyecto: Número de unidades previstas, según documentación gráfica de Proyecto.
Criterio de medición de obra: Se medirá el número de unidades realmente colocadas según especificaciones de Proyecto.

| Código | Ud | Descripción | Rendimiento | Precio | Importe |
|---|---|---|---|---|---|
| mt53pdi036a | Ud | Protector de esquinas a 90°, de espuma de poliuretano de alta densidad, para exterior, con alas de 90x90 mm, 10 mm de espesor y 1200 mm de longitud, con recubrimiento de PVC, color a elegir, repelente del agua y alas reforzadas en sus extremos, con taladros para atornillar a la superficie soporte. (material) | 1 | 88132.16 | 88132.160 |
| mt26aaa240da | Ud | Chazo de nylon con tornillo de cabeza avellanada, de acero inoxidable AISI 304, de 6 mm de diámetro y 35 mm de longitud. (material) | 3 | 588.8 | 1766.400 |
| mo011 | h | Oficial 1ª montador. (mano de obra) | 0.06 | 26179.17 | 1570.750 |
| mo080 | h | Ayudante montador. (mano de obra) | 0.06 | 19044.65 | 1142.679 |
| % | % | Herramienta menor | 2 % | 92611.989 | 1852.240 |
|  |  | Costes directos |  |  | 94464.229 |

Residuos:
- colocación: mt26aaa240da Chazo de nylon con tornillo de cabeza avellanada, de acero inoxidable AISI 304, de 6 mm de diámetro y 35 mm de longitud; factor de residuo 0.0045

## Recursos

**mt53pdi036a** Ud Protector de esquinas a 90°
Datos técnicos: Coste energético 21.810 MJ; Emisión de CO2 1.118 kg
Residuos:
- embalaje: re150101 Envases de papel y cartón. (componente de residuo); rendimiento 0.072 kg; Código LER 15 01 01; Masa del elemento 1 kg; Volumen 0.001333 m3

**mt26aaa240da** Ud Chazo de nylon con tornillo de cabeza avellanada, de acero inoxidable AISI 304, de 6 mm de diámetro y 35 mm de longitud
Datos técnicos: Coste energético 0.227 MJ; Emisión de CO2 0.028 kg; Código LER 17 04 05; Masa del elemento 0.004 kg; Volumen 0.000002 m3
Residuos:
- embalaje: re150101 Envases de papel y cartón; rendimiento 0.001 kg
