# Aspersor

- Propiedad del archivo: CYPE Ingenieros S.A.
- Formato: FIEBDC-3/2016
- Programa: Generador de precios de la construcción. CYPE Ingenieros, S.A.
- Fecha: 18/06/2024
- Ámbito geográfico: Colombia
- Divisa: COP
- Costes indirectos: 3 %
- Gastos generales: 13 %
- Beneficio industrial: 6 %
- IVA: 16 %

## U Urbanización interior del terreno

### UR Riego

#### URE Equipos

**URE020** Ud Aspersor.
Aspersor aéreo de giro por impacto, de latón, con arco ajustable, radio de 10 a 37 m regulable con tornillo, conexión de 1 1/4" de diámetro. Incluso accesorios de conexión a la tubería de abastecimiento y distribución.
Incluye: Instalación en el terreno y conexión hidráulica a la tubería de abastecimiento y distribución. Limpieza hidráulica de la unidad. Ajuste del caudal de agua.
Criterio de medición de proyecto: Número de unidades previstas, según documentación gráfica de Proyecto.
Criterio de medición de obra: Se medirá el número de unidades realmente ejecutadas según especificaciones de Proyecto.

| Código | Ud | Descripción | Rendimiento | Precio | Importe |
|---|---|---|---|---|---|
| mt48asp010d | Ud | Aspersor aéreo de giro por impacto, de latón, con arco ajustable, radio de 10 a 37 m regulable con tornillo, conexión de 1 1/4" de diámetro, intervalo de presiones recomendado de 4 a 8 bar. (material) | 1 | 366899.38 | 366899.380 |
| mt37tpj023fd | Ud | Collarín de toma de PP con cuatro tornillos, para tubo de 63 mm de diámetro exterior, con toma para conexión roscada de 1 1/4" de diámetro, PN=16 atm, con juntas elásticas de EPDM, según ISO 15874-3. (material) | 1 | 15133.04 | 15133.040 |
| mt48wwg200d | Ud | Tubería de longitud regulable con dos codos articulados en sus extremos, de 1 1/4" de diámetro. (material) | 1 | 90371.92 | 90371.920 |
| mo008 | h | Oficial 1ª plomero. (mano de obra) | 0.147 | 26179.17 | 3848.338 |
| mo107 | h | Ayudante plomero. (mano de obra) | 0.147 | 19008.41 | 2794.236 |
| % | % | Herramienta menor | 2 % | 479046.914 | 9580.938 |
|  |  | Costes directos |  |  | 488627.852 |

Residuos:
- colocación: mt37tpj023fd; factor de residuo 0.0275

## Recursos

**mt37tpj023fd** Ud Collarín de toma de PP con cuatro tornillos
Datos técnicos: Coste energético 36.833 MJ; Emisión de CO2 1.858 kg; Código LER 17 02 03; Masa del elemento 0.38 kg; Volumen 0.000633 m3
Residuos:
- embalaje: re150101 Envases de papel y cartón. (componente de residuo); rendimiento 0.035 kg; Código LER 15 01 01; Masa del elemento 1 kg; Volumen 0.001333 m3
