# Aislamiento acústico a ruido aéreo y de impacto de suelos flotantes, con láminas viscoelásticas

- Propiedad del archivo: CYPE INGENIEROS, S.A.
- Formato: FIEBDC-3/2002
- Ámbito geográfico: Colombia
- Divisa: COP
- Costes indirectos: 3.00 %
- Gastos generales: 13.00 %
- Beneficio industrial: 6.00 %
- IVA: 16.00 %

## N Aislamientos e impermeabilizaciones

### NB Aislamientos acústicos

#### NBL Suelos flotantes

**NBL050** m² Aislamiento acústico a ruido aéreo y de impacto de suelos flotantes, con láminas viscoelásticas.
Aislamiento acústico a ruido aéreo y de impacto de suelos flotantes, con láminas viscoelásticas de alta densidad, de 1,75 mm de espesor y desolidarización perimetral realizada con el mismo material aislante. Colocación en obra: con solape.
Incluye: Limpieza y preparación de la superficie soporte. Colocación del aislamiento sobre la losa. Corte del aislamiento.
Criterio de medición de proyecto: Superficie medida según documentación gráfica de Proyecto.
Criterio de medición de obra: Se medirá la superficie realmente ejecutada según especificaciones de Proyecto.

| Código | Ud | Descripción | Rendimiento | Precio | Importe |
|---|---|---|---|---|---|
| mt16pts020fab | m² | Lámina viscoelástica de alta densidad, de 1,75 mm de espesor; con 34 dB de índice global de reducción acústica, Rw. (material) | 1.150 | 31535.95 | 36266.34 |
| mo054 | h | Oficial 1ª colocador de aislantes. (mano de obra) | 0.090 | 26179.17 | 2356.13 |
| mo101 | h | Ayudante colocador de aislantes. (mano de obra) | 0.090 | 19044.65 | 1714.02 |
| % | % | Herramienta menor | 2 % | 40336.49 | 806.73 |
|  |  | Costes directos |  |  | 41143.22 |
