# Plafón para exterior

- Propiedad del archivo: CYPE INGENIEROS, S.A.
- Formato: FIEBDC-3/2002
- Ámbito geográfico: Colombia
- Divisa: COP
- Costes indirectos: 3.00 %
- Gastos generales: 13.00 %
- Beneficio industrial: 6.00 %
- IVA: 16.00 %

## I Instalaciones

### II Iluminación

#### IIX Exterior

**IIX020** Ud Plafón para exterior.
Plafón circular para exterior, de ABS de color negro, acabado mate y difusor de policarbonato opal, grado de protección IP44, de 300x300x50 mm, de 16 W de potencia, alimentación a 220/240 V y 50-60 Hz, con lámpara LED no reemplazable, temperatura de color 4000 K, flujo luminoso 2100 lúmenes. Instalación en superficie. Incluso elementos de fijación Incluye: Replanteo. Montaje, conexionado y comprobación de su correcto funcionamiento.
Criterio de medición de proyecto: Número de unidades previstas, según documentación gráfica de Proyecto.
Criterio de medición de obra: Se medirá el número de unidades realmente ejecutadas según especificaciones de Proyecto.

| Código | Ud | Descripción | Rendimiento | Precio | Importe |
|---|---|---|---|---|---|
| mt34est151a | Ud | Plafón circular para exterior, de ABS de color negro, acabado mate y difusor de policarbonato opal, grado de protección IP44, de 300x300x50 mm, de 16 W de potencia, alimentación a 220/240 V y 50-60 Hz, con lámpara LED no reemplazable, temperatura de color 4000 K, flujo luminoso 2100 lúmenes, con elementos de fijación. (material) | 1.000 | 199663.05 | 199663.05 |
| mo003 | h | Maestro electricista. (mano de obra) | 0.303 | 26179.17 | 7932.29 |
| mo102 | h | Ayudante electricista. (mano de obra) | 0.303 | 19008.41 | 5759.55 |
| % | % | Herramienta menor | 2 % | 213354.89 | 4267.10 |
|  |  | Costes directos |  |  | 217621.99 |
