# Aislamiento térmico y protección preventiva frente al fuego de hogares y campanas de chimeneas

- Propiedad del archivo: CYPE INGENIEROS, S.A.
- Formato: FIEBDC-3/2002
- Ámbito geográfico: Colombia
- Costes indirectos: 3.00 %
- Gastos generales: 13.00 %
- Beneficio industrial: 6.00 %
- IVA: 16.00 %

## N Aislamientos e impermeabilizaciones

### NA Aislamientos

#### NAH Chimeneas y hogares

**NAH020** Ud Aislamiento térmico y protección preventiva frente al fuego de hogares y campanas de chimeneas, formado por kit para el aislamiento térmico de hogar o campana de chimenea de 100x60x75 cm, modelo Kit Chimenea "ROCKWOOL", sin incluir ducto, mamposterías ni revestimientos.
Suministro y montaje de kit para el aislamiento térmico de hogar o campana de chimenea de 100x60x75 cm, compuesto por 8 placas de yeso laminado, con resistencia al fuego EI 30, 10 paneles de lana de roca Firerock "ROCKWOOL, 7 canales verticales plegados, 6 canales horizontales, 2 rejillas laterales, 1 cartucho de silicona acrílica, 1 saco de pasta para juntas de placa de yeso, 1 rollo de cinta esquinera para placas de yeso, 1 rollo de cinta adhesiva de aluminio, 1 rollo de venda para colocar en la unión de placas de yeso, 10 pletinas de acero, 40 chazos y 50 tornillos para fijación de la placa a la pared, y 30 tornillos rosca-metal. Incluso parte proporcional de cortes, fijaciones y limpieza, sin incluir ducto, mamposterías ni revestimientos.
Incluye: Corte y preparación del aislamiento. Colocación de los paneles en contacto con la pared. Colocación de canales en techo y pared. Colocación de los canales frontales. Corte y preparación de las placas de yeso. Colocación de las placas. Colocación del aislamiento de la campana. Colocación del panel de separación entre la cámara de descompresión y la cámara de recuperación. Colocación de las rejillas de ventilación laterales. Colocación de la placa frontal. Rejuntado y limpieza final.
Criterio de medición de proyecto: Número de unidades previstas, según documentación gráfica de Proyecto.
Criterio de medición de obra: Se medirá el número de unidades realmente ejecutadas según especificaciones de Proyecto.

| Código | Ud | Descripción | Rendimiento | Precio | Importe |
|---|---|---|---|---|---|
| mt16lrw140 | Ud | Kit para el aislamiento térmico de hogar o campana de chimenea de 100x60x75 cm, compuesto por 8 placas de yeso laminado, con resistencia al fuego EI 30, 10 paneles de lana de roca Firerock "ROCKWOOL, 7 canales verticales plegados, 6 canales horizontales, 2 rejillas laterales, 1 cartucho de silicona acrílica, 1 saco de pasta para juntas de placa de yeso, 1 rollo de cinta esquinera para placas de yeso, 1 rollo de cinta adhesiva de aluminio, 1 rollo de venda para colocar en la unión de placas de yeso, 10 pletinas de acero, 40 chazos y 50 tornillos para fijación de la placa a la pared, y 30 tornillos rosca-metal. (material) | 1.000 | 460.69 | 460.69 |
| mo053 | h | Oficial 1ª colocador de aislantes. (mano de obra) | 6.692 | 4.56 | 30.52 |
| mo099 | h | Ayudante colocador de aislantes. (mano de obra) | 6.692 | 3.00 | 20.08 |
| % | % | Costes directos complementarios | 2 % | 511.29 | 10.23 |
|  |  | Costes directos |  |  | 521.52 |
