# Refuerzo de viga de concreto armado de 20 cm de alma

- Propiedad del archivo: CYPE INGENIEROS, S.A.
- Formato: FIEBDC-3/2002
- Ámbito geográfico: Colombia
- Costes indirectos: 3.00 %
- Gastos generales: 13.00 %
- Beneficio industrial: 6.00 %
- IVA: 16.00 %

## E Estructuras

### EH Concreto armado

#### EHZ Refuerzos

**EHZ141** m Refuerzo de viga de concreto armado de 20 cm de alma, mediante recrecido de 10 cm en la cara inferior, con concreto para gunitar f'c=210 kg/cm² (21 MPa), clase de exposición F0 S0 P0 C0, tamaño máximo del agregado 19 mm, consistencia fluida, armado con una cuantía de acero de 40 kg/m³ de acero Grado 60 (fy=4200 kg/cm²).
Refuerzo de viga de concreto armado de 20 cm de alma, mediante recrecido de 10 cm en la cara inferior, con concreto para gunitar f'c=210 kg/cm² (21 MPa), clase de exposición F0 S0 P0 C0, tamaño máximo del agregado 19 mm, consistencia fluida, armado con una cuantía de acero de 40 kg/m³ de acero Grado 60 (fy=4200 kg/cm²). Incluso p/p de picado y saneado de la cara inferior de la viga a recrecer; conexión directa de las armaduras longitudinales originales y de refuerzo mediante horquillas convenientemente soldadas unas con otras; limpieza de la superficie del concreto; proyección del concreto y limpieza de los restos generados.
Incluye: Picado de la totalidad del recubrimiento de la viga. Conexión directa entre armaduras original y de refuerzo. Limpieza de la superficie de concreto. Proyección del concreto. Limpieza de los restos.
Criterio de medición de proyecto: Longitud medida a ejes, según documentación gráfica de Proyecto.
Criterio de medición de obra: Se medirá, a ejes, la longitud realmente ejecutada según especificaciones de Proyecto.

| Código | Ud | Descripción | Rendimiento | Precio | Importe |
|---|---|---|---|---|---|
| mt47pgu010a | m³ | Concreto para gunitar, cemento y agregados especiales, f'c=210 kg/cm² (21 MPa), clase de exposición F0 S0 P0 C0, tamaño máximo del agregado 19 mm, consistencia fluida, dosificación de cemento mayor de 400 kg/m³. (material) | 0.042 | 217.30 | 9.13 |
| mt07aco060a | kg | Acero en barras corrugadas, Grado 60 (fy=4200 kg/cm²), elaborado en taller y colocado en obra, diámetros varios, según NTC 2289 y ASTM A 706. (material) | 1.600 | 0.99 | 1.58 |
| mq06gun010 | h | Gunitadora de concreto 24 CV. (maquinaria) | 0.347 | 10.07 | 3.49 |
| op00ciz020 |  | Cizalla para acero en barras corrugadas. | 1.000 | 0.00 | 0.00 |
| mo040 | h | Oficial 1ª obra negra. (mano de obra) | 0.522 | 4.43 | 2.31 |
| mo083 | h | Ayudante de obra negra. (mano de obra) | 0.261 | 3.02 | 0.79 |
| % | % | Costes directos complementarios | 2 % | 17.30 | 0.35 |
|  |  | Costes directos |  |  | 17.65 |
