# Codo 30° para ducto circular de acero galvanizado, de 80 mm de diámetro

- Propiedad del archivo: CYPE INGENIEROS, S.A.
- Formato: FIEBDC-3/2002
- Ámbito geográfico: Colombia
- Costes indirectos: 3.00 %
- Gastos generales: 13.00 %
- Beneficio industrial: 6.00 %
- IVA: 16.00 %

## I Instalaciones

### IS Salubridad

#### ISG Ventilación mecánica para garajes

**ISG026** Ud Codo 30° para ducto circular de acero galvanizado, de 80 mm de diámetro.
Suministro e instalación de codo 30° para ducto circular de acero galvanizado, de 80 mm de diámetro, en la red de ductos de ventilación. Totalmente montado y conexionado.
Incluye: Colocación y fijación de las piezas especiales prefabricadas a la red de ductos.
Criterio de medición de proyecto: Número de unidades previstas, según documentación gráfica de Proyecto.
Criterio de medición de obra: Se medirá el número de unidades realmente ejecutadas según especificaciones de Proyecto.

| Código | Ud | Descripción | Rendimiento | Precio | Importe |
|---|---|---|---|---|---|
| mt42con218aaa | Ud | Codo 30° para ducto circular de acero galvanizado, de 80 mm de diámetro. (material) | 1.000 | 7.92 | 7.92 |
| mo011 | h | Oficial 1ª montador de ductos de lámina metálica. (mano de obra) | 0.122 | 4.68 | 0.57 |
| mo079 | h | Ayudante montador de ductos de lámina metálica. (mano de obra) | 0.122 | 3.08 | 0.38 |
| % | % | Costes directos complementarios | 2 % | 8.87 | 0.18 |
|  |  | Costes directos |  |  | 9.05 |
