# Recibido de bañera de cualquier medida, mediante muros divisorios interiores de apoyo

- Propiedad del archivo: CYPE INGENIEROS, S.A.
- Formato: FIEBDC-3/2002
- Ámbito geográfico: Colombia
- Costes indirectos: 3.00 %
- Gastos generales: 13.00 %
- Beneficio industrial: 6.00 %
- IVA: 16.00 %

## P Muros divisorios y closets

### PY Ayudas

#### PYR Recibidos

**PYR020** Ud Recibido de bañera de cualquier medida, mediante muros divisorios interiores de apoyo.
Recibido de bañera de cualquier medida, mediante muros divisorios interiores de apoyo de ladrillo cerámico hueco, recibido con mortero de cemento 1:6. Incluso parte proporcional de replanteo, apertura de huecos para entregas en paramento vertical, retacado con arena, sellado de juntas, limpieza, protección con tablero de madera y eliminación del material sobrante.
Incluye: Replanteo. Apertura de huecos. Ejecución de los muros divisorios interiores de apoyo. Retacado con arena. Sellado de juntas. Protección con tablero de madera. Limpieza y eliminación del material sobrante.
Criterio de medición de proyecto: Número de unidades previstas, según documentación gráfica de Proyecto.
Criterio de medición de obra: Se medirá el número de unidades realmente ejecutadas según especificaciones de Proyecto.

| Código | Ud | Descripción | Rendimiento | Precio | Importe |
|---|---|---|---|---|---|
| mt04lvc010a | Ud | Ladrillo cerámico hueco sencillo, para revestir, 24x11,5x4 cm. (material) | 30.000 | 0.08 | 2.40 |
| mt09mor010c | m³ | Mortero de cemento CEM II/B-P 32,5 N tipo M-5, confeccionado en obra con 250 kg/m³ de cemento y una proporción en volumen 1/6. (material) | 0.010 | 118.22 | 1.18 |
| mt01ara010 | m³ | Arena de 0 a 5 mm de diámetro. (material) | 0.100 | 10.13 | 1.01 |
| mo019 | h | Oficial 1ª de obra blanca. (mano de obra) | 3.542 | 4.41 | 15.62 |
| mo111 | h | Peón de obra blanca. (mano de obra) | 3.542 | 2.88 | 10.20 |
| % | % | Costes directos complementarios | 2 % | 30.41 | 0.61 |
|  |  | Costes directos |  |  | 31.02 |
