# Rehabilitación energética de edificio mediante la colocación en la parte inferior de la puerta de paso interior

- Propiedad del archivo: CYPE INGENIEROS, S.A.
- Formato: FIEBDC-3/2002
- Ámbito geográfico: Colombia
- Costes indirectos: 3.00 %
- Gastos generales: 13.00 %
- Beneficio industrial: 6.00 %
- IVA: 16.00 %

## Z Rehabilitación energética

### ZV Ventilación

#### ZVM Sistemas de ventilación mecánica

**ZVM020** Ud Rehabilitación energética de edificio mediante la colocación en la parte inferior de la puerta de paso interior, de rejilla para tránsito de aire, caudal máximo 35 l/s, de 200x100 mm, para sistema de ventilación mecánica controlada.
Rehabilitación energética de edificio mediante el suministro y montaje de rejilla para tránsito de aire de aluminio lacado en color a elegir de la carta RAL, con marco telescópico y aletas en forma de "V", caudal máximo 35 l/s, de 200x100 mm, para colocar en la parte inferior de la puerta de paso interior, de 30 a 55 mm de espesor, fijada mediante tornillos, para sistema de ventilación mecánica controlada. Incluso accesorios de montaje. Totalmente montada.
Incluye: Replanteo. Fijación de la rejilla en la hoja de la puerta de paso.
Criterio de medición de proyecto: Número de unidades previstas, según documentación gráfica de Proyecto.
Criterio de medición de obra: Se medirá el número de unidades realmente ejecutadas según especificaciones de Proyecto.

| Código | Ud | Descripción | Rendimiento | Precio | Importe |
|---|---|---|---|---|---|
| mt20svg060a | Ud | Rejilla para tránsito de aire de aluminio lacado en color a elegir de la carta RAL, con marco telescópico y aletas en forma de "V", caudal máximo 35 l/s, de 200x100 mm, para colocar en la parte inferior de la puerta de paso interior, de 30 a 55 mm de espesor, fijada mediante tornillos. (material) | 1.000 | 15.00 | 15.00 |
| mo009 | h | Oficial 1ª montador. (mano de obra) | 0.367 | 4.68 | 1.72 |
| mo075 | h | Ayudante montador. (mano de obra) | 0.367 | 3.08 | 1.13 |
| % | % | Costes directos complementarios | 2 % | 17.85 | 0.36 |
|  |  | Costes directos |  |  | 18.21 |
