# Rehabilitación energética de edificio mediante la colocación de caja de extracción

- Propiedad del archivo: CYPE INGENIEROS, S.A.
- Formato: FIEBDC-3/2002
- Ámbito geográfico: Colombia
- Costes indirectos: 3.00 %
- Gastos generales: 13.00 %
- Beneficio industrial: 6.00 %
- IVA: 16.00 %

## Z Rehabilitación energética

### ZV Ventilación

#### ZVM Sistemas de ventilación mecánica

**ZVM050** Ud Rehabilitación energética de edificio mediante la colocación de caja de extracción, serie C.VEC micro-watt +, modelo C.VEC 1000 RH micro-watt + "ALDER", caudal máximo 1000 m³/h, para sistema de ventilación mecánica controlada.
Rehabilitación energética de edificio mediante el suministro y montaje en el extremo exterior del ducto de extracción (boca de expulsión) de caja de extracción, serie C.VEC micro-watt +, modelo C.VEC 1000 RH micro-watt + "ALDER", de potencia nominal 0,245 kW, motor asíncrono de 4 polos, protección IP 44, aislamiento clase B, para alimentación monofásica a 230 V y 50 Hz de frecuencia, caudal máximo 1000 m³/h, nivel de presión sonora 79 dBA, con boca para conexión a ducto de extracción de 315 mm de diámetro y boca de salida rectangular de 182x131 mm, para transportar aire a 400°C durante media hora, para instalación del sistema de ventilación mecánica controlada. Incluso accesorios y elementos de fijación. Totalmente montada, conexionada y probada.
Incluye: Replanteo. Colocación y fijación de la caja de extracción. Conexionado.
Criterio de medición de proyecto: Número de unidades previstas, según documentación gráfica de Proyecto.
Criterio de medición de obra: Se medirá el número de unidades realmente ejecutadas según especificaciones de Proyecto.

| Código | Ud | Descripción | Rendimiento | Precio | Importe |
|---|---|---|---|---|---|
| mt20sva005i | Ud | Caja de extracción, serie C.VEC micro-watt +, modelo C.VEC 1000 RH micro-watt + "ALDER", de potencia nominal 0,245 kW, motor asíncrono de 4 polos, protección IP 44, aislamiento clase B, para alimentación monofásica a 230 V y 50 Hz de frecuencia, caudal máximo 1000 m³/h, nivel de presión sonora 79 dBA, con boca para conexión a ducto de extracción de 315 mm de diámetro y boca de salida rectangular de 182x131 mm, para transportar aire a 400°C durante media hora. (material) | 1.000 | 2159.24 | 2159.24 |
| mt20sva905e | Ud | Accesorios y elementos de fijación de caja de extracción, "ALDER". (material) | 1.000 | 79.03 | 79.03 |
| mo009 | h | Oficial 1ª montador. (mano de obra) | 0.147 | 4.68 | 0.69 |
| mo075 | h | Ayudante montador. (mano de obra) | 0.147 | 3.08 | 0.45 |
| % | % | Costes directos complementarios | 2 % | 2239.41 | 44.79 |
|  |  | Costes directos |  |  | 2284.20 |
