# Muro de contención de tierras de mampostería careada de piedra granítica, a una cara vista, de 20 a 50 cm de espesor y de hasta 3 m de altura, sin incluir cimentación

- Propiedad del archivo: CYPE INGENIEROS, S.A.
- Formato: FIEBDC-3/2002
- Ámbito geográfico: Colombia
- Costes indirectos: 3.00 %
- Gastos generales: 13.00 %
- Beneficio industrial: 6.00 %
- IVA: 16.00 %

## C Cimentaciones

### CC Contenciones

#### CCC Muros de contención de mampostería

**CCC010** m³ Muro de contención de tierras de mampostería careada de piedra granítica, a una cara vista, de 20 a 50 cm de espesor y de hasta 3 m de altura, sin incluir cimentación.
Formación de muro de contención de tierras de mampostería careada de piedra granítica, a una cara vista, entre terrenos a distinto nivel, de 20 a 50 cm de espesor y de hasta 3 m de altura, sin incluir la cimentación e incluyendo mampuestos, mortero de agarre, rehundido de juntas, alineado, aplomado y drenaje.
Incluye: Replanteo del muro. Colocación y aplomado de miras de referencia. Tendido de hilos entre miras. Limpieza y humectación del lecho de la primera hilada. Colocación de los mampuestos sobre la capa de mortero. Tanteo con regla y plomada, rectificando su posición mediante golpeo. Disposición de los tubos de drenaje. Refino, rejuntado y rehundido de llagas. Limpieza del paramento.
Criterio de medición de proyecto: Volumen medido sobre la sección teórica de cálculo, según documentación gráfica de Proyecto.
Criterio de medición de obra: Se medirá el volumen teórico ejecutado según especificaciones de Proyecto.

| Código | Ud | Descripción | Rendimiento | Precio | Importe |
|---|---|---|---|---|---|
| mt09mor010c | m³ | Mortero de cemento CEM II/B-P 32,5 N tipo M-5, confeccionado en obra con 250 kg/m³ de cemento y una proporción en volumen 1/6. (material) | 0.300 | 115.95 | 34.79 |
| mt08cem010b | kg | Cemento Portland CEM I 32,5 R, en sacos. (material) | 2.000 | 0.11 | 0.22 |
| mt06mab010c | m³ | Piedra granítica careada para mampostería, formada por mampuestos labrados por una sola cara que define su frente. (material) | 1.200 | 77.19 | 92.63 |
| mt36tie010da | m | Tubo de PVC, serie B, de 75 mm de diámetro y 3 mm de espesor, con extremo abocardado. (material) | 0.050 | 2.93 | 0.15 |
| mo040 | h | Oficial 1ª de obra blanca de obra civil. (mano de obra) | 0.227 | 4.41 | 1.00 |
| mo058 | h | Ayudante colocador de piedra natural. (mano de obra) | 3.650 | 3.00 | 10.95 |
| mo021 | h | Oficial 1ª colocador de piedra natural. (mano de obra) | 3.650 | 4.41 | 16.10 |
| % | % | Costes directos complementarios | 3 % | 155.84 | 4.68 |
|  |  | Costes directos |  |  | 160.52 |
