# Instalaciones

- Propiedad del archivo: CYPE INGENIEROS, S.A.
- Formato: FIEBDC-3/2002
- Ámbito geográfico: Colombia
- Costes indirectos: 3.00 %
- Gastos generales: 13.00 %
- Beneficio industrial: 6.00 %
- IVA: 16.00 %

## I Instalaciones

### IU Urbanas

#### IUS Redes de saneamiento

**IUS073** Ud Caja de inspección sifónica, de polipropileno, de dimensiones interiores 40x40x40 cm, sobre solera de concreto simple, incluyendo la excavación mecánica y el relleno del trasdós.
Suministro y montaje de caja de inspección sifónica enterrada, de polipropileno, de dimensiones interiores 40x40x40 cm, sobre solera de concreto simple f'c=210 kg/cm² (21 MPa), clase de exposición F0 S0 P0 C0, tamaño máximo del agregado 19 mm, manejabilidad blanda de 15 cm de espesor, con placa para sifonar de polipropileno y tapa prefabricada de polipropileno con cierre hermético al paso de los olores mefíticos. Incluso excavación mecánica y relleno del trasdós con material granular, conexiones de conducciones y remates. Totalmente montada, conexionada y probada.
Incluye: Replanteo de la caja de inspección. Excavación con medios mecánicos. Eliminación de las tierras sueltas del fondo de la excavación. Fundido y compactación del concreto en formación de solera. Colocación de la caja de inspección prefabricada. Formación de agujeros para conexionado de tubos. Empalme y rejuntado de los colectores a la caja de inspección. Colocación de la tapa y los accesorios. Relleno del trasdós. Eliminación de restos, limpieza final y retirada de escombros. Carga de escombros sobre camión o contenedor.
Criterio de medición de proyecto: Número de unidades previstas, según documentación gráfica de Proyecto.
Criterio de medición de obra: Se medirá el número de unidades realmente ejecutadas según especificaciones de Proyecto.

| Código | Ud | Descripción | Rendimiento | Precio | Importe |
|---|---|---|---|---|---|
| mt10hmf050qde | m³ | Concreto simple f'c=210 kg/cm² (21 MPa), clase de exposición F0 S0 P0 C0, tamaño máximo del agregado 19 mm, manejabilidad blanda, fabricado en planta, según NSR-10 y ACI 318. (material) | 0.074 | 78.65 | 5.82 |
| mt11arp010b | Ud | Caja de inspección registrable de polipropileno, con fondo precortado, 40x40x40 cm, para saneamiento. (material) | 1.000 | 31.15 | 31.15 |
| mt11arp040b | Ud | Placa para sifonar de polipropileno, para cajas de inspección de saneamiento de 40x40 cm. (material) | 1.000 | 8.02 | 8.02 |
| mt11arp050d | Ud | Tapa de PVC, para cajas de inspección de saneamiento de 40x40 cm. (material) | 1.000 | 20.80 | 20.80 |
| mt01arr010a | t | Grava de cantera, de 19 a 25 mm de diámetro. (material) | 0.579 | 4.28 | 2.48 |
| mq01ret020b | h | Retrocargadora sobre neumáticos, de 70 kW. (maquinaria) | 0.039 | 3.69 | 0.14 |
| au00auh020 |  | Canaleta para fundido del concreto. | 1.000 | 0.00 | 0.00 |
| au00auh040 |  | Vibrador de concreto, eléctrico. | 1.000 | 0.00 | 0.00 |
| mo041 | h | Oficial 1ª obra blanca de obra civil. (mano de obra) | 0.633 | 3.07 | 1.94 |
| mo087 | h | Ayudante de obra blanca de obra civil. (mano de obra) | 0.489 | 2.26 | 1.11 |
| % | % | Herramienta menor | 2 % | 71.46 | 1.43 |
|  |  | Costes directos |  |  | 72.89 |

| Código | Ud | Descripción | Precio |
|---|---|---|---|
| mo008 | h | Oficial 1ª plomero. (mano de obra) | 3.17 |
| mo107 | h | Ayudante plomero. (mano de obra) | 2.26 |
