# Poste de tubo de acero galvanizado

- Propiedad del archivo: CYPE INGENIEROS, S.A.
- Formato: FIEBDC-3/2002
- Ámbito geográfico: Colombia
- Costes indirectos: 3.00 %
- Gastos generales: 13.00 %
- Beneficio industrial: 6.00 %
- IVA: 16.00 %

## T Amoblamiento urbano

### TS Señalización y soportes publicitarios

#### TSV Señalización vertical

**TSV030** Ud Poste de tubo de acero galvanizado, de sección rectangular, de 120x60x3 mm, para soporte de carteles de señalización vertical de tráfico, fijado a una base de concreto f'c=210 kg/cm² (21 MPa), clase de exposición F0 S0 P0 C0, tamaño máximo del agregado 19 mm, manejabilidad plástica.
Suministro y colocación de poste de tubo de acero galvanizado, de sección rectangular, de 120x60x3 mm, para soporte de carteles de señalización vertical de tráfico, fijado a una base de concreto f'c=210 kg/cm² (21 MPa), clase de exposición F0 S0 P0 C0, tamaño máximo del agregado 19 mm, manejabilidad plástica. Incluso parte proporcional de replanteo, excavación manual del terreno y fijación del elemento.
Incluye: Replanteo y marcado de los ejes. Excavación. Hormigonado de la base de apoyo. Fijación del poste.
Criterio de medición de proyecto: Superficie medida por su intradós en verdadera magnitud, según documentación gráfica de Proyecto.
Criterio de medición de obra: Se medirá el número de unidades realmente ejecutadas según especificaciones de Proyecto.

| Código | Ud | Descripción | Rendimiento | Precio | Importe |
|---|---|---|---|---|---|
| mt53bps030d | Ud | Poste de tubo de acero galvanizado, de sección rectangular, de 120x60x3 mm, para soporte de carteles de señalización vertical de tráfico. (material) | 1.000 | 32.59 | 32.59 |
| mt10hmf050akc | m³ | Concreto simple f'c=210 kg/cm² (21 MPa), clase de exposición F0 S0 P0 C0, tamaño máximo del agregado 19 mm, manejabilidad plástica, fabricado en planta, según NSR-10 y ACI 318-08. (material) | 0.050 | 95.27 | 4.76 |
| mo040 | h | Oficial 1ª de obra blanca de obra civil. (mano de obra) | 0.060 | 4.41 | 0.26 |
| mo085 | h | Ayudante de obra blanca de obra civil. (mano de obra) | 0.479 | 3.00 | 1.44 |
| % | % | Costes directos complementarios | 2 % | 39.05 | 0.78 |
|  |  | Costes directos |  |  | 39.83 |
