# Estructura metálica realizada con pórticos de acero laminado S355JR, 10 < L < 15 m, separación de 5 m entre pórticos

- Propiedad del archivo: CYPE INGENIEROS, S.A.
- Formato: FIEBDC-3/2002
- Ámbito geográfico: Colombia
- Costes indirectos: 3.00 %
- Gastos generales: 13.00 %
- Beneficio industrial: 6.00 %
- IVA: 16.00 %

## E Estructuras

### EA Acero

#### EAM Montajes industrializados

**EAM010** m² Estructura metálica realizada con pórticos de acero laminado S355JR, 10 < L < 15 m, separación de 5 m entre pórticos.
Suministro y montaje de pórticos y correas de acero laminado S355JR, en perfiles laminados en caliente, de las series IPN, IPE, HEA, HEB o HEM, mediante uniones soldadas, para distancias entre apoyos de 10 < L < 15 m, separación de 5 m entre pórticos y una altura de soportes de hasta 5 m. Trabajado y montado en taller, con preparación de superficies en grado SA21/2 según ISO 8501-1 y aplicación posterior de dos manos de imprimación con un espesor mínimo de película seca de 30 micras por mano. Incluso p/p de conexiones a cimentación, preparación de bordes, soldaduras, cortes, piezas especiales, despuntes y reparación en obra de cuantos retoques y/o desperfectos se originen por razones de transporte, manipulación o montaje, con el mismo grado de preparación de superficies e imprimación.
Incluye: Replanteo y marcado de los ejes. Izado y presentación de los extremos del pórtico mediante grúa. Aplomado. Resolución de las uniones a la base de cimentación. Reglaje de la pieza y ajuste definitivo de las uniones. Reparación de defectos superficiales.
Criterio de medición de proyecto: Superficie medida por su intradós en verdadera magnitud, según documentación gráfica de Proyecto.
Criterio de medición de obra: Se medirá, en verdadera magnitud, por el intradós, la superficie realmente ejecutada según especificaciones de Proyecto.

| Código | Ud | Descripción | Rendimiento | Precio | Importe |
|---|---|---|---|---|---|
| mt07ala050c | kg | Acero laminado S355JR, en perfiles laminados en caliente, pórticos nave, para aplicaciones estructurales. (material) | 45.900 | 2262.93 | 103868.49 |
| mt27pfi010 | l | Imprimación de secado rápido, formulada con resinas alquídicas modificadas y fosfato de zinc. (material) | 0.437 | 20177.30 | 8817.48 |
| op00lla010 |  | Llave de impacto. | 1.000 | 0.00 | 0.00 |
| op00cor020 |  | Cortadora manual de metal, de disco. | 1.000 | 0.00 | 0.00 |
| mo012 | h | Oficial 1ª montador de estructura metálica. (mano de obra) | 0.182 | 9515.92 | 1731.90 |
| mo033 | h | Ayudante montador de estructura metálica. (mano de obra) | 0.182 | 8926.87 | 1624.69 |
| % | % | Costes directos complementarios | 2 % | 116042.56 | 2320.85 |
|  |  | Costes directos |  |  | 118363.41 |
