# Estructura metálica realizada con cerchas de acero laminado S355JR, L < 10 m, separación de 5 m entre cerchas

- Propiedad del archivo: CYPE INGENIEROS, S.A.
- Formato: FIEBDC-3/2002
- Ámbito geográfico: Colombia
- Costes indirectos: 3.00 %
- Gastos generales: 13.00 %
- Beneficio industrial: 6.00 %
- IVA: 16.00 %

## E Estructuras

### EA Acero

#### EAM Montajes industrializados

**EAM020** m² Estructura metálica realizada con cerchas de acero laminado S355JR, L < 10 m, separación de 5 m entre cerchas.
Suministro y montaje de cerchas, barras y correas de acero laminado S355JR mediante uniones soldadas, para distancia entre apoyos de L < 10 m y separación de 5 m entre cerchas, trabajado y montado en taller, con preparación de superficies en grado SA21/2 según ISO 8501-1 y aplicación posterior de dos manos de imprimación con un espesor mínimo de película seca de 30 micras por mano. Incluso p/p de conexiones a soportes, preparación de bordes, soldaduras, cortes, piezas especiales, despuntes y reparación en obra de cuantos retoques y/o desperfectos se originen por razones de transporte, manipulación o montaje, con el mismo grado de preparación de superficies e imprimación.
Incluye: Replanteo y marcado de los ejes. Izado y presentación de los extremos de la cercha mediante grúa. Aplomado. Resolución de las uniones. Reglaje de la pieza y ajuste definitivo de las uniones. Reparación de defectos superficiales.
Criterio de medición de proyecto: Superficie medida por su intradós en verdadera magnitud, según documentación gráfica de Proyecto.
Criterio de medición de obra: Se medirá, en verdadera magnitud, por el intradós, la superficie realmente ejecutada según especificaciones de Proyecto.

| Código | Ud | Descripción | Rendimiento | Precio | Importe |
|---|---|---|---|---|---|
| mt07ala060c | kg | Acero laminado S355JR, en perfiles laminados en caliente, cerchas, para aplicaciones estructurales. (material) | 19.600 | 3121.29 | 61177.28 |
| mt27pfi010 | l | Imprimación de secado rápido, formulada con resinas alquídicas modificadas y fosfato de zinc. (material) | 0.187 | 20177.30 | 3773.16 |
| op00lla010 |  | Llave de impacto. | 1.000 | 0.00 | 0.00 |
| op00cor020 |  | Cortadora manual de metal, de disco. | 1.000 | 0.00 | 0.00 |
| mo012 | h | Oficial 1ª montador de estructura metálica. (mano de obra) | 0.161 | 9515.92 | 1532.06 |
| mo033 | h | Ayudante montador de estructura metálica. (mano de obra) | 0.161 | 8926.87 | 1437.23 |
| % | % | Costes directos complementarios | 2 % | 67919.73 | 1358.39 |
|  |  | Costes directos |  |  | 69278.12 |
