# Refuerzo de viga o vigueta de concreto armado

- Propiedad del archivo: CYPE INGENIEROS, S.A.
- Formato: FIEBDC-3/2002
- Ámbito geográfico: Colombia
- Costes indirectos: 3.00 %
- Gastos generales: 13.00 %
- Beneficio industrial: 6.00 %
- IVA: 16.00 %

## E Estructuras

### EH Concreto armado

#### EHZ Refuerzos

**EHZ150** m² Refuerzo de viga o vigueta de concreto armado, mediante pletina de acero S275JR, laminado en caliente, de 2,5 mm de espesor, dispuesta en la cara inferior de la viga, fijada con adhesivo de dos componentes a base de resina epoxi.
Refuerzo de viga o vigueta de concreto armado, mediante pletina de acero S275JR, laminado en caliente, de 2,5 mm de espesor, dispuesta en la cara inferior de la viga, fijada con adhesivo de dos componentes a base de resina epoxi, aplicado de forma uniforme con espátula, llana o paleta, rellenando todos los huecos que pudiera haber en la superficie soporte. Incluso p/p de preparación de la mezcla y apuntalamiento del conjunto durante 24 horas como mínimo, para asegurar un buen comportamiento en la unión, y retirada de todos los elementos auxiliares.
Incluye: Replanteo de la posición de los refuerzos. Limpieza de la superficie del concreto. Aplicación del adhesivo. Colocación de la pletina de refuerzo. Apuntalamiento del conjunto. Retirada de todos los elementos auxiliares.
Criterio de medición de proyecto: Superficie medida según documentación gráfica de Proyecto.
Criterio de medición de obra: Se medirá la superficie realmente ejecutada según especificaciones de Proyecto.

| Código | Ud | Descripción | Rendimiento | Precio | Importe |
|---|---|---|---|---|---|
| mt09reh125a | kg | Adhesivo de dos componentes a base de resina epoxi, para unión de pletinas metálicas con concreto endurecido. (material) | 2.000 | 13.63 | 27.26 |
| mt07ala011b | kg | Pletina de acero laminado S275JR, en perfil plano laminado en caliente, para aplicaciones estructurales. (material) | 19.625 | 1.44 | 28.26 |
| mt50spa050k | m³ | Tablón de madera de pino, dimensiones 20x7,2 cm. (material) | 0.002 | 251.32 | 0.50 |
| mt50spa081l | Ud | Puntal metálico telescópico, para 5 m de altura y 50 usos. (material) | 1.000 | 0.52 | 0.52 |
| mt50spa101 | kg | Clavos de acero. (material) | 0.050 | 0.95 | 0.05 |
| mq08sol020 | h | Equipo y elementos auxiliares para soldadura eléctrica. (maquinaria) | 0.141 | 2.42 | 0.34 |
| op00ciz020 |  | Cizalla para acero en barras corrugadas. | 1.000 | 0.00 | 0.00 |
| op00ata010 |  | Atadora de ferralla. | 1.000 | 0.00 | 0.00 |
| mo042 | h | Oficial 1ª montador de estructura metálica. (mano de obra) | 0.992 | 4.43 | 4.39 |
| mo085 | h | Ayudante montador de estructura metálica. (mano de obra) | 0.992 | 3.02 | 3.00 |
| % | % | Costes directos complementarios | 2 % | 64.32 | 1.29 |
|  |  | Costes directos |  |  | 65.61 |
