# Hoja exterior de cerramiento de fachada, de 29 cm de espesor de fábrica, de bloque aligerado de termoarcilla, 30x19x29 cm, para revestir, recibida con mortero de cemento M-10

- Propiedad del archivo: CYPE INGENIEROS, S.A.
- Formato: FIEBDC-3/2002
- Ámbito geográfico: Colombia
- Costes indirectos: 3.00 %
- Gastos generales: 13.00 %
- Beneficio industrial: 6.00 %
- IVA: 16.00 %

## F Fachadas

### FF Fábricas y trasdosados

#### FFZ Hoja exterior para revestir en fachada

**FFZ030** m² Hoja exterior de cerramiento de fachada, de 29 cm de espesor de fábrica, de bloque aligerado de termoarcilla, 30x19x29 cm, para revestir, recibida con mortero de cemento M-10.
Ejecución de hoja exterior de 29 cm de espesor de fábrica, en cerramiento de fachada, de bloque aligerado de termoarcilla, 30x19x29 cm, para revestir, recibida con mortero de cemento M-10, con apoyo mínimo de las 2/3 partes del bloque sobre el forjado, o sobre angulares de acero laminado galvanizado en caliente fijados a los frentes de forjado si, por errores de ejecución, el bloque no apoya sus 2/3 partes sobre el forjado. Incluso p/p de enjarjes, mermas, roturas, revestimiento de los frentes de forjado con plaquetas de cerámica aligerada (termoarcilla), colocadas con mortero de alta adherencia, encuentro con soportes, formación de esquinas, petos de cubierta, formación de dinteles mediante vigueta pretensada T-18, forrada por ambos lados con plaquetas o piezas cortadas, jambas y mochetas, juntas de dilatación, ejecución de encuentros y puntos singulares.
Incluye: Definición de los planos de fachada mediante plomos. Replanteo, planta a planta. Rectificación de irregularidades del forjado terminado. Marcado en los pilares de los niveles de referencia general de planta y de nivel de piso preciso para pavimento e instalaciones. Asiento de la primera hilada sobre capa de mortero. Colocación y aplomado de miras de referencia. Tendido de hilos entre miras. Colocación de plomos fijos en las aristas. Colocación de las piezas por hiladas a nivel. Revestimiento de los frentes de forjado, muros y soportes. Realización de todos los trabajos necesarios para la resolución de los huecos.
Criterio de medición de proyecto: Superficie medida según documentación gráfica de Proyecto, sin duplicar esquinas ni encuentros, incluyendo el revestimiento del frente de forjado, deduciendo los huecos de superficie mayor de 4 m².
Criterio de medición de obra: Se medirá la superficie realmente ejecutada según especificaciones de Proyecto, sin duplicar esquinas ni encuentros, incluyendo el revestimiento del frente de forjado, deduciendo los huecos de superficie mayor de 4 m².

| Código | Ud | Descripción | Rendimiento | Precio | Importe |
|---|---|---|---|---|---|
| mt02btr020deb | Ud | Bloque aligerado de termoarcilla, 30x19x29 cm, para revestir, incluso p/p de piezas especiales: media, terminación, esquina, ajuste, remate base y remate esquina. (material) | 17.850 | 1855.55 | 33121.57 |
| mt09mor010e | m³ | Mortero de cemento CEM II/B-P 32,5 N tipo M-10, confeccionado en obra con 380 kg/m³ de cemento y una proporción en volumen 1/4. (material) | 0.025 | 221235.06 | 5530.88 |
| mt08adt010 | kg | Aditivo hidrófugo para impermeabilización de morteros. (material) | 0.150 | 1765.55 | 264.83 |
| mt07vau010a | m | Vigueta pretensada, T-18, Lmedia = <4 m. (material) | 0.180 | 7803.21 | 1404.58 |
| mt02btr025a | Ud | Plaqueta aligerada de termoarcilla, 30x19x4,8 cm, para revestir. (material) | 4.500 | 814.35 | 3664.58 |
| mo011 | h | Oficial 1ª construcción. (mano de obra) | 0.756 | 9515.92 | 7194.04 |
| mo060 | h | Peón ordinario construcción. (mano de obra) | 0.378 | 8690.03 | 3284.83 |
| % | % | Costes directos complementarios | 3 % | 54465.31 | 1633.96 |
|  |  | Costes directos |  |  | 56099.27 |
