# Geotextil tejido

- Propiedad del archivo: CYPE Ingenieros S.A.
- Formato: FIEBDC-3/2016
- Programa: Generador de precios de la construcción. CYPE Ingenieros, S.A.
- Fecha: 27/12/2021
- Ámbito geográfico: Colombia
- Divisa: COP
- Costes indirectos: 3 %
- Gastos generales: 13 %
- Beneficio industrial: 6 %
- IVA: 16 %

## N Aislamientos e impermeabilizaciones

### NG Geosintéticos

#### NGX Geotextiles

**NGX020** m² Geotextil tejido.
Suministro y colocación sobre el terreno de geotextil tejido a base de polipropileno, con una resistencia a la tracción longitudinal de 55,0 kN/m, una resistencia a la tracción transversal de 55,0 kN/m, una apertura de cono al ensayo de perforación dinámica según ISO 13433 inferior a 10 mm, resistencia CBR a punzonamiento 5 kN y una masa superficial de 215 g/m². Incluso cortes, fijaciones al terreno, resolución de solapes y uniones.
Incluye: Colocación del geotextil sobre el terreno. Resolución de solapes y uniones. Fijación del geotextil al terreno mediante grapas.
Criterio de medición de proyecto: Superficie medida según documentación gráfica de Proyecto.
Criterio de medición de obra: Se medirá la superficie realmente ejecutada según especificaciones de Proyecto, incluyendo las entregas y los solapes.

| Código | Ud | Descripción | Rendimiento | Precio | Importe |
|---|---|---|---|---|---|
| mt14gsa040ee | m² | Geotextil tejido a base de polipropileno, con una resistencia a la tracción longitudinal de 55 kN/m, una resistencia a la tracción transversal de 55 kN/m, una apertura de cono al ensayo de perforación dinámica según ISO 13433 inferior a 10 mm, resistencia CBR a punzonamiento 5 kN y una masa superficial de 215 g/m². (material) | 1.1 | 5324.34 | 5856.774 |
| mo041 | h | Oficial 1ª obra blanca de obra civil. (mano de obra) | 0.002 | 19178.8 | 38.358 |
| mo087 | h | Ayudante de obra blanca de obra civil. (mano de obra) | 0.005 | 14316.5 | 71.583 |
| % | % | Herramienta menor | 2 % | 5966.715 | 119.334 |
|  |  | Costes directos |  |  | 6086.049 |

Residuos:
- colocación: mt14gsa040ee; factor de residuo 0.07

## Recursos

**mt14gsa040ee** m² Geotextil tejido a base de polipropileno
Datos técnicos: Coste energético 20.876 MJ; Emisión de CO2 0.684 kg; Código LER 17 06 04; Masa del elemento 0.215 kg; Volumen 0.000358 m3
Residuos:
- embalaje: re170203 Plástico. (componente de residuo); rendimiento 0.024 kg; Código LER 17 02 03; Masa del elemento 1 kg; Volumen 0.001667 m3
