# Juego biosaludable, tipo giro de cintura

- Propiedad del archivo: CYPE Ingenieros S.A.
- Formato: FIEBDC-3/2016
- Programa: Generador de precios de la construcción. CYPE Ingenieros, S.A.
- Fecha: 19/06/2024
- Ámbito geográfico: Colombia
- Divisa: COP
- Costes indirectos: 3 %
- Gastos generales: 13 %
- Beneficio industrial: 6 %
- IVA: 16 %

## T Amoblamiento urbano

### TB Áreas de juegos biosaludables

#### TBB Para personas de la tercera edad

**TBB030** Ud Juego biosaludable, tipo giro de cintura.
Juego biosaludable, tipo giro de cintura, para tres usuarios, de tubo de acero galvanizado pintado al horno, de 140x140x135 cm. Colocación en obra: con chazos químicos, sobre una base de concreto.
Incluye: Replanteo. Excavación. Fundido de la base de apoyo. Fijación del juego biosaludable.
Criterio de medición de proyecto: Número de unidades previstas, según documentación gráfica de Proyecto.
Criterio de medición de obra: Se medirá el número de unidades realmente ejecutadas según especificaciones de Proyecto.

| Código | Ud | Descripción | Rendimiento | Precio | Importe |
|---|---|---|---|---|---|
| mt10hmf050qdf | m³ | Concreto simple f'c=210 kg/cm² (21 MPa), clase de exposición F0 S0 P0 C0, tamaño máximo del agregado 19 mm, manejabilidad plástica, fabricado en planta, según NSR-10 y ACI 318. (material) | 0.45 | 310103.05 | 139546.373 |
| mt50spl105b | Ud | Fijación compuesta por chazo químico, arandela y tornillo de acero. (material) | 16 | 12405.42 | 198486.720 |
| mt52jbs030a | Ud | Juego biosaludable, tipo giro de cintura, para tres usuarios, formado por poste de tubo de acero galvanizado pintado al horno, elementos metálicos para la sujeción de los usuarios, plataformas giratorias de plástico para apoyo de los usuarios, placas base con cuatro puntos de anclaje, tapas antivandálicas para la protección de los anclajes, tornillos de acero galvanizado y tuercas autoblocantes, de 140x140x135 cm, con zona de seguridad de 9 m²; para la realización de ejercicios de fortalecimiento de la musculatura abdominal y lumbar y la mejora de la flexibilidad de la zona lumbar por parte de la tercera edad. (material) | 1 | 2461452.09 | 2461452.090 |
| mo041 | h | Oficial 1ª obra blanca de obra civil. (mano de obra) | 2.111 | 25476.92 | 53781.778 |
| mo087 | h | Ayudante de obra blanca de obra civil. (mano de obra) | 2.111 | 19044.65 | 40203.256 |
| % | % | Herramienta menor | 2 % | 2893470.217 | 57869.404 |
|  |  | Costes directos |  |  | 2951339.621 |

Residuos:
- colocación: mt10hmf050qdf; factor de residuo 0.00120821

## Recursos

**mt10hmf050qdf** m³ Concreto simple f'c=210 kg/cm² (21 MPa)
Datos técnicos: Coste energético 1840.000 MJ; Emisión de CO2 230.000 kg; Código LER 17 01 01; Masa del elemento 2300 kg; Volumen 1.533333 m3

**mt52jbs030a** Ud Juego biosaludable
Datos técnicos: Coste energético 1386.817 MJ; Emisión de CO2 118.428 kg
Residuos:
- embalaje: re150101 Envases de papel y cartón. (componente de residuo); rendimiento 1.494 kg; Código LER 15 01 01; Masa del elemento 1 kg; Volumen 0.001333 m3
