# Estabilización de taludes

- Propiedad del archivo: CYPE INGENIEROS, S.A.
- Formato: FIEBDC-3/2002
- Ámbito geográfico: Colombia
- Divisa: COP
- Costes indirectos: 3.00 %
- Gastos generales: 13.00 %
- Beneficio industrial: 6.00 %
- IVA: 16.00 %

## A Acondicionamiento del terreno

### AD Movimiento de tierras en edificación

#### ADV Estabilización de taludes

**ADV020** m² Estabilización de taludes.
Estabilización de taludes mediante la proyección por vía húmeda de dos capas de concreto f'c=210 kg/cm² (21 MPa), clase de exposición F0 S0 P0 C0, tamaño máximo del agregado 19 mm, manejabilidad fluida, de 10 cm de espesor total.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hes200a | m³ | Concreto para proyectar, f'c=210 kg/cm² (21 MPa), clase de exposición F0 S0 P0 C0, tamaño máximo del agregado 19 mm, manejabilidad fluida, con una dosificación de cemento de 400 kg/m³, fabricado en planta. (material) | 0.130 | 292703.54 | 38051.46 |
| mq06gun010 | h | Gunitadora de concreto por vía húmeda 33 kW. (maquinaria) | 0.467 | 36689.02 | 17133.77 |
| mo020 | h | Oficial 1ª obra blanca. (mano de obra) | 0.542 | 25476.92 | 13808.49 |
| mo113 | h | Peón de obra blanca. (mano de obra) | 0.271 | 18348.75 | 4972.51 |
| % | % | Herramienta menor | 2 % | 73966.23 | 1479.32 |
|  |  | Costes directos |  |  | 75445.55 |
