# Pilote de desplazamiento con tapón de gravas

- Propiedad del archivo: CYPE INGENIEROS, S.A.
- Formato: FIEBDC-3/2002
- Ámbito geográfico: Colombia
- Divisa: COP
- Costes indirectos: 3.00 %
- Gastos generales: 13.00 %
- Beneficio industrial: 6.00 %
- IVA: 16.00 %

## C Cimentaciones

### CP Profundas

#### CPI Pilotes "in situ"

**CPI030** m Pilote de desplazamiento con tapón de gravas.
Pilote de cimentación de concreto armado de 35 cm de diámetro, para grupo de pilotes, de hasta 15 m de profundidad. Ejecutado por desplazamiento de tierras, en terreno blando, mediante golpeo contra un tapón de gravas con maza que se desplaza en el interior de una entubación recuperable, con espesor del tapón de tres veces el diámetro exterior de la entubación y formado por concreto de manejabilidad seca f'c=210 kg/cm² (21 MPa), tamaño máximo del agregado 19 mm, manejabilidad seca, y posterior fundido continuo del pilote. Realizado con concreto f'c=210 kg/cm² (21 MPa), clase de exposición F0 S0 P0 C0, tamaño máximo del agregado 12,5 mm, manejabilidad plástica, fabricado en planta, y fundido desde camión a través de tubo Tremie, y acero Grado 60 (fy=4200 kg/cm²), con una cuantía aproximada de 5,65 kg/m. Incluso alambre de atar y separadores.
Criterio de valoración económica: El precio incluye el transporte, la instalación, el montaje y el desmontaje del equipo mecánico, el figurado del acero (corte y doblez) en el área de trabajo, en obra y el armado en el lugar definitivo de su colocación en obra.
Incluye: Replanteo y trazado de los ejes de los grupos de pilotes. Introducción del tapón de gravas. Hinca de la entubación por golpeo sobre un tapón de gravas. Golpeo sobre el tapón con la maza. Colocación de la armadura. Puesta en obra del concreto. Extracción progresiva de la entubación. Limpieza y retirada de sobrantes.
Criterio de medición de proyecto: Longitud medida según documentación gráfica de Proyecto, incrementada en un metro por la formación del bulbo.
Criterio de medición de obra: Se medirá la longitud, tomada en el terreno antes de hormigonar, del pilote realmente ejecutado según especificaciones de Proyecto, desde la punta hasta la cara inferior del cabezal, sin incluir el exceso de concreto consumido sobre el volumen teórico correspondiente al diámetro nominal del pilote.

| Código | Ud | Descripción | Rendimiento | Precio | Importe |
|---|---|---|---|---|---|
| mt07aco020k | Ud | Separador homologado para pilotes. (material) | 3.000 | 222.74 | 668.22 |
| mt07aco060a | kg | Acero en barras corrugadas, Grado 60 (fy=4200 kg/cm²), de varios diámetros, según NTC 2289 y ASTM A 706. (material) | 5.933 | 2102.80 | 12475.91 |
| mt08var050 | kg | Alambre galvanizado para atar, de 1,30 mm de diámetro. (material) | 0.040 | 3281.16 | 131.25 |
| mt10haf050qbe | m³ | Concreto f'c=210 kg/cm² (21 MPa), clase de exposición F0 S0 P0 C0, tamaño máximo del agregado 12,5 mm, manejabilidad plástica, fabricado en planta, según NSR-10 y ACI 318. (material) | 0.110 | 321163.14 | 35327.95 |
| mq03pii103a | h | Equipo completo para perforación de pilote de desplazamiento con tapón de gravas. (maquinaria) | 0.125 | 656170.59 | 82021.32 |
| au00auh020 |  | Canaleta para fundido del concreto. | 1.000 | 0.00 | 0.00 |
| au00auh050 |  | Tubo Tremie. | 1.000 | 0.00 | 0.00 |
| mo043 | h | Oficial 1ª armador de concreto. (mano de obra) | 0.045 | 26513.03 | 1193.09 |
| mo090 | h | Ayudante armador de concreto. (mano de obra) | 0.064 | 19805.71 | 1267.57 |
| mo045 | h | Oficial 1ª cementador de concreto armado. (mano de obra) | 0.128 | 26513.03 | 3393.67 |
| mo092 | h | Ayudante cementador de concreto armado. (mano de obra) | 0.172 | 19805.71 | 3406.58 |
| % | % | Herramienta menor | 2 % | 139885.56 | 2797.71 |
|  |  | Costes directos |  |  | 142683.27 |
