# Desmontaje de herrajes de colgar, de cierre y de seguridad, en puerta blindada de entrada principal de carpintería de madera, con medios manuales, y carga manual sobre camión o contenedor

- Propiedad del archivo: CYPE INGENIEROS, S.A.
- Formato: FIEBDC-3/2002
- Ámbito geográfico: Colombia
- Divisa: COP
- Costes indirectos: 3.00 %
- Gastos generales: 13.00 %
- Beneficio industrial: 6.00 %
- IVA: 16.00 %

## D Demoliciones

### DL Carpintería, closets, vidrios y protecciones solares

#### DLP Puertas

**DLP030** Ud Desmontaje de herrajes de colgar, de cierre y de seguridad, en puerta blindada de entrada principal de carpintería de madera, con medios manuales, y carga manual sobre camión o contenedor.
Desmontaje de herrajes de colgar, de cierre y de seguridad, en puerta blindada de entrada principal de carpintería de madera, con medios manuales, y carga manual sobre camión o contenedor.
Incluye: Desmontaje del elemento. Retirada y acopio del material desmontado. Limpieza de los restos de obra. Carga manual del material desmontado y restos de obra sobre camión o contenedor.
Criterio de medición de proyecto: Número de unidades previstas, según documentación gráfica de Proyecto.
Criterio de medición de obra: Se medirá el número de unidades realmente desmontadas según especificaciones de Proyecto.

| Código | Ud | Descripción | Rendimiento | Precio | Importe |
|---|---|---|---|---|---|
| mo058 | h | Ayudante carpintero. (mano de obra) | 0.403 | 10388.02 | 4186.37 |
| % | % | Herramienta menor | 2 % | 4186.37 | 83.73 |
|  |  | Costes directos |  |  | 4270.10 |
