# Levantado de carpintería de madera de closet empotrado, marcos, tapaluces, hojas y herrajes, con medios manuales, y carga de escombros sobre camión o contenedor

- Propiedad del archivo: CYPE INGENIEROS, S.A.
- Formato: FIEBDC-3/2002
- Ámbito geográfico: Colombia
- Costes indirectos: 3.00 %
- Gastos generales: 13.00 %
- Beneficio industrial: 6.00 %
- IVA: 16.00 %

## D Demoliciones

### DP Paredes y revestimientos de placas

#### DPA Closet empotrado

**DPA010** m² Levantado de carpintería de madera de closet empotrado, marcos, tapaluces, hojas y herrajes, con medios manuales, y carga de escombros sobre camión o contenedor.
Levantado de carpintería de madera de closet empotrado, marcos, tapaluces, hojas y herrajes, sin deteriorar el paramento al que está sujeto. Incluso parte proporcional de limpieza, acopio, retirada y carga manual de escombros sobre camión o contenedor.
Incluye: Desmontaje de los elementos. Retirada y acopio del material desmontado. Limpieza de los restos de obra. Carga del material desmontado y los restos de obra sobre camión o contenedor.
Criterio de medición de proyecto: Superficie medida según documentación gráfica de Proyecto.
Criterio de medición de obra: Se medirá la superficie realmente desmontada según especificaciones de Proyecto.

| Código | Ud | Descripción | Rendimiento | Precio | Importe |
|---|---|---|---|---|---|
| mo111 | h | Peón de obra blanca. (mano de obra) | 0.222 | 2.88 | 0.64 |
| mo110 | h | Ayudante entendido. (mano de obra) | 0.222 | 2.94 | 0.65 |
| % | % | Costes directos complementarios | 2 % | 1.29 | 0.03 |
|  |  | Costes directos |  |  | 1.32 |
