# Demolición de muro divisorio interior de mampostería vista

- Propiedad del archivo: CYPE INGENIEROS, S.A.
- Formato: FIEBDC-3/2002
- Ámbito geográfico: Colombia
- Divisa: COP
- Costes indirectos: 3.00 %
- Gastos generales: 13.00 %
- Beneficio industrial: 6.00 %
- IVA: 16.00 %

## D Demoliciones

### DP Paredes

#### DPT Muros divisorios interiores de mampostería

**DPT010** m² Demolición de muro divisorio interior de mampostería vista, formada por bloque de concreto de 15 cm de espesor, con martillo neumático, sin afectar a la estabilidad de los elementos constructivos contiguos, y carga manual sobre camión o contenedor.
Demolición de muro divisorio interior de mampostería vista, formada por bloque de concreto de 15 cm de espesor, con martillo neumático, sin afectar a la estabilidad de los elementos constructivos contiguos, y carga manual sobre camión o contenedor.
Incluye: Demolición del elemento. Fragmentación de los escombros en piezas manejables. Retirada y acopio de escombros. Limpieza de los restos de obra. Carga manual de escombros sobre camión o contenedor.
Criterio de medición de proyecto: Superficie medida según documentación gráfica de Proyecto.
Criterio de medición de obra: Se medirá la superficie realmente demolida según especificaciones de Proyecto.
Criterio de valoración económica: El precio incluye el desmontaje previo de las hojas de la carpintería.

| Código | Ud | Descripción | Rendimiento | Precio | Importe |
|---|---|---|---|---|---|
| mq05mai030 | h | Martillo neumático. (maquinaria) | 0.117 | 7846.16 | 918.00 |
| mq05pdm110 | h | Compresor portátil diesel media presión 10 m³/min. (maquinaria) | 0.117 | 13307.70 | 1557.00 |
| mo112 | h | Ayudante entendido. (mano de obra) | 0.132 | 10101.54 | 1333.40 |
| mo113 | h | Peón de obra blanca. (mano de obra) | 0.140 | 9932.90 | 1390.61 |
| % | % | Herramienta menor | 2 % | 5199.01 | 103.98 |
|  |  | Costes directos |  |  | 5302.99 |
