# Demolición de alicatado

- Propiedad del archivo: CYPE INGENIEROS, S.A.
- Formato: FIEBDC-3/2002
- Ámbito geográfico: Colombia
- Divisa: COP
- Costes indirectos: 3.00 %
- Gastos generales: 13.00 %
- Beneficio industrial: 6.00 %
- IVA: 16.00 %

## D Demoliciones

### DR Revestimientos y trasdosados

#### DRA Alicatados

**DRA010** m² Demolición de alicatado.
Demolición de alicatado de azulejo, con medios manuales, y carga manual sobre camión o contenedor.
Criterio de valoración económica: El precio incluye el picado del material adhesivo adherido al soporte.
Incluye: Demolición del elemento. Fragmentación de los escombros en piezas manejables. Limpieza de los restos de obra. Carga manual de escombros sobre camión o contenedor.
Criterio de medición de proyecto: Superficie medida según documentación gráfica de Proyecto.
Criterio de medición de obra: Se medirá la superficie realmente demolida según especificaciones de Proyecto.

| Código | Ud | Descripción | Rendimiento | Precio | Importe |
|---|---|---|---|---|---|
| mq06hor010 | h | Concretera eléctrica con una capacidad de amasado de 160 l. (maquinaria) | 0.005 | 8706.88 | 43.53 |
| mo113 | h | Peón de obra blanca. (mano de obra) | 0.474 | 18348.75 | 8697.31 |
| % | % | Herramienta menor | 2 % | 8740.84 | 174.82 |
|  |  | Costes directos |  |  | 8915.66 |
