# Montaje de sistema de encofrado recuperable de madera para sobrecimiento de muro de mampostería

- Propiedad del archivo: CYPE INGENIEROS, S.A.
- Formato: FIEBDC-3/2002
- Ámbito geográfico: Colombia
- Costes indirectos: 3.00 %
- Gastos generales: 13.00 %
- Beneficio industrial: 6.00 %
- IVA: 16.00 %

## E Estructuras

### EF Mampostería

#### EFA Arranques para muros

**EFA030** m² Montaje de sistema de encofrado recuperable de madera para sobrecimiento de muro de mampostería.
Montaje de sistema de encofrado recuperable de madera, para sobrecimiento de muro de mampostería, formado por tablones de madera, y posterior desmontaje del sistema de encofrado. Incluso parte proporcional de elementos de sustentación, fijación y acodalamientos necesarios para su estabilidad y aplicación de líquido desencofrante.
Incluye: Replanteo. Montaje del sistema de encofrado. Desmontaje del sistema de encofrado.
Criterio de medición de proyecto: Superficie medida según documentación gráfica de Proyecto.
Criterio de medición de obra: Se medirá la superficie de concreto en contacto con el encofrado realmente ejecutada según especificaciones de Proyecto.

| Código | Ud | Descripción | Rendimiento | Precio | Importe |
|---|---|---|---|---|---|
| mt08ema010k | m² | Sistema de encofrado recuperable de tableros de madera, para vigas de arranque. (material) | 1.000 | 7.75 | 7.75 |
| mt08var050 | kg | Alambre galvanizado para atar, de 1,30 mm de diámetro. (material) | 0.100 | 1.13 | 0.11 |
| mt08var060 | kg | Puntas de acero de 20x100 mm. (material) | 0.050 | 7.18 | 0.36 |
| op00sie020 |  | Sierra de disco fijo, para mesa de trabajo. | 1.000 | 0.00 | 0.00 |
| mo043 | h | Oficial 1ª encofrador. (mano de obra) | 0.404 | 4.63 | 1.87 |
| mo089 | h | Ayudante encofrador. (mano de obra) | 0.404 | 3.15 | 1.27 |
| % | % | Costes directos complementarios | 2 % | 11.36 | 0.23 |
|  |  | Costes directos |  |  | 11.59 |
