# Núcleo o pantalla de concreto

- Propiedad del archivo: CYPE INGENIEROS, S.A.
- Formato: FIEBDC-3/2002
- Ámbito geográfico: Colombia
- Divisa: COP
- Costes indirectos: 3.00 %
- Gastos generales: 13.00 %
- Beneficio industrial: 6.00 %
- IVA: 16.00 %

## E Estructuras

### EH Concreto armado

#### EHN Núcleos y pantallas

**EHN010** m³ Núcleo o pantalla de concreto.
Pantalla de concreto armado, encofrado a dos caras, de hasta 3 m de altura, de 30 cm de espesor medio, realizada con concreto f'c=210 kg/cm² (21 MPa), clase de exposición F0 S0 P0 C0, tamaño máximo del agregado 12,5 mm, manejabilidad blanda, preparado en obra, y fundido con medios manuales, y acero Grado 60 (fy=4200 kg/cm²), con una cuantía aproximada de 50 kg/m³, ejecutado en condiciones complejas. Montaje y desmontaje de sistema de encofrado con acabado para revestir, realizado con paneles metálicos modulares, amortizables en 150 usos. Incluso alambre de atar, separadores, pasamuros para paso de los tensores, elementos de sustentación, fijación y apuntalamiento necesarios para la estabilidad del encofrado y líquido desencofrante, para evitar la adherencia del concreto al encofrado.
Criterio de valoración económica: El precio incluye el figurado del acero (corte y doblez) y el armado en el lugar definitivo de su colocación en obra.
Incluye: Replanteo. Colocación de la armadura con separadores homologados. Formación de juntas. Colocación de pasamuros para paso de los tensores. Montaje del sistema de encofrado. Aplicación del líquido desencofrante. Preparación del concreto. Fundido y compactación del concreto. Desmontaje del sistema de encofrado. Curado del concreto. Resolución de juntas de construcción. Limpieza de la superficie de coronación del muro.
Criterio de medición de proyecto: Volumen medido sobre la sección teórica de cálculo, según documentación gráfica de Proyecto, deduciendo los huecos de superficie mayor de 2 m².
Criterio de medición de obra: Se medirá el volumen teórico ejecutado según especificaciones de Proyecto, deduciendo los huecos de superficie mayor de 2 m².

| Código | Ud | Descripción | Rendimiento | Precio | Importe |
|---|---|---|---|---|---|
| mt08eme070c | m² | Paneles metálicos modulares, para encofrar pantallas de concreto de hasta 3 m de altura. (material) | 0.044 | 437488.08 | 19249.48 |
| mt08eme075P | Ud | Estructura soporte de sistema de encofrado vertical, para pantallas de concreto a dos caras, de hasta 3 m de altura, formada por tornapuntas metálicos para estabilización y aplomado de la superficie encofrante. (material) | 0.044 | 601546.11 | 26468.03 |
| mt08dba010d | l | Agente desmoldeante, a base de aceites especiales, emulsionable en agua, para encofrados metálicos, fenólicos o de madera. (material) | 0.200 | 3946.58 | 789.32 |
| mt08var204 | Ud | Pasamuros de PVC para paso de los tensores del encofrado, de varios diámetros y longitudes. (material) | 0.667 | 2953.04 | 1969.68 |
| mt07aco020d | Ud | Separador homologado para muros. (material) | 8.000 | 139.22 | 1113.76 |
| mt07aco060a | kg | Acero en barras corrugadas, Grado 60 (fy=4200 kg/cm²), de varios diámetros, según NTC 2289 y ASTM A 706. (material) | 51.000 | 2102.80 | 107242.80 |
| mt08var050 | kg | Alambre galvanizado para atar, de 1,30 mm de diámetro. (material) | 0.600 | 3281.16 | 1968.70 |
| mt08aaa010a | m³ | Agua. (material) | 0.226 | 3281.16 | 741.54 |
| mt01arg000d | m³ | Arena cribada. (material) | 0.582 | 77734.17 | 45241.29 |
| mt01arg001de | m³ | Agregado grueso homogeneizado, de tamaño máximo 12,5 mm. (material) | 0.873 | 56269.50 | 49123.27 |
| mt08cem000d | kg | Cemento gris en sacos. (material) | 376.320 | 483.43 | 181924.38 |
| mq06hor010 | h | Concretera eléctrica con una capacidad de amasado de 160 l. (maquinaria) | 0.630 | 8706.88 | 5485.33 |
| op00ciz020 |  | Cizalla para acero en barras corrugadas. | 1.000 | 0.00 | 0.00 |
| op00ata010 |  | Atadora de armadura. | 1.000 | 0.00 | 0.00 |
| au00auh010 |  | Balde de pluma grúa. | 1.000 | 0.00 | 0.00 |
| au00auh040 |  | Vibrador de concreto, eléctrico. | 1.000 | 0.00 | 0.00 |
| au00auh030 |  | Castillete de fundido. | 1.000 | 0.00 | 0.00 |
| mo044 | h | Oficial 1ª encofrador. (mano de obra) | 2.276 | 26513.03 | 60343.66 |
| mo091 | h | Ayudante encofrador. (mano de obra) | 2.483 | 19805.71 | 49177.58 |
| mo043 | h | Oficial 1ª armador de concreto. (mano de obra) | 0.452 | 26513.03 | 11983.89 |
| mo090 | h | Ayudante armador de concreto. (mano de obra) | 0.587 | 19805.71 | 11625.95 |
| mo113 | h | Peón de obra blanca. (mano de obra) | 1.185 | 18348.75 | 21743.27 |
| mo112 | h | Ayudante entendido. (mano de obra) | 1.242 | 18648.96 | 23162.01 |
| mo045 | h | Oficial 1ª cementador de concreto armado. (mano de obra) | 0.288 | 26513.03 | 7635.75 |
| mo092 | h | Ayudante cementador de concreto armado. (mano de obra) | 1.185 | 19805.71 | 23469.77 |
| % | % | Herramienta menor | 2 % | 650459.46 | 13009.19 |
|  |  | Costes directos |  |  | 663468.65 |
