# Fachada de paneles sándwich aislantes, de aluminio

- Propiedad del archivo: CYPE INGENIEROS, S.A.
- Formato: FIEBDC-3/2002
- Ámbito geográfico: Colombia
- Divisa: COP
- Costes indirectos: 3.00 %
- Gastos generales: 13.00 %
- Beneficio industrial: 6.00 %
- IVA: 16.00 %

## F Fachadas y muros divisorios

### FL Fachadas ligeras

#### FLA Metálicas

**FLA040** m² Fachada de paneles sándwich aislantes, de aluminio.
Fachada de paneles sándwich aislantes, de 35 mm de espesor y 1000 mm de anchura, formados por doble cara metálica de lámina de aluminio de 0,6 mm de espesor cada una y alma aislante de poliuretano de 40 kg/m³ de densidad media, colocados en posición horizontal y fijados mecánicamente con sistema de fijación vista a una estructura portante o auxiliar. Incluso accesorios de fijación de los paneles y cinta flexible de butilo, adhesiva por ambas caras, para el sellado de estanqueidad de los solapes entre paneles sándwich.
Criterio de valoración económica: El precio no incluye la estructura soporte ni la resolución de puntos singulares.
Incluye: Replanteo de los paneles. Corte, preparación y colocación de los paneles. Sellado de juntas. Fijación mecánica de los paneles.
Criterio de medición de proyecto: Superficie medida según documentación gráfica de Proyecto, sin duplicar esquinas ni encuentros, deduciendo los huecos de superficie mayor de 3 m².
Criterio de medición de obra: Se medirá la superficie realmente ejecutada según especificaciones de Proyecto, sin duplicar esquinas ni encuentros, deduciendo los huecos de superficie mayor de 3 m².

| Código | Ud | Descripción | Rendimiento | Precio | Importe |
|---|---|---|---|---|---|
| mt12ppl115a | m² | Panel sándwich aislante para fachadas, de 35 mm de espesor y 1000 mm de anchura, formado por doble cara metálica de lámina de aluminio de 0,6 mm de espesor cada una y alma aislante de poliuretano de 40 kg/m³ de densidad media, con junta machihembrada. (material) | 1.050 | 130093.20 | 136597.86 |
| mt13ccg030h | Ud | Tornillo autorroscante de 6,5x130 mm de acero inoxidable, con arandela. (material) | 8.000 | 2141.15 | 17129.20 |
| mt13dcp020a | m | Cinta flexible de butilo, adhesiva por ambas caras, para el sellado de estanqueidad de los solapes entre paneles sándwich. (material) | 2.000 | 5045.23 | 10090.46 |
| op00ciz010 |  | Cizalla. | 1.000 | 0.00 | 0.00 |
| op00roe010 |  | Roedora. | 1.000 | 0.00 | 0.00 |
| op00ato010 |  | Atornillador. | 1.000 | 0.00 | 0.00 |
| op00tal010 |  | Taladro. | 1.000 | 0.00 | 0.00 |
| mo051 | h | Oficial 1ª pailero. (mano de obra) | 0.288 | 19863.61 | 5720.72 |
| mo098 | h | Ayudante pailero. (mano de obra) | 0.288 | 14441.89 | 4159.26 |
| % | % | Herramienta menor | 2 % | 173697.50 | 3473.95 |
|  |  | Costes directos |  |  | 177171.45 |
