# Remate de balcón de mármol Blanco Macael, de 26 a 35 cm de anchura y 3 cm de espesor

- Propiedad del archivo: CYPE INGENIEROS, S.A.
- Formato: FIEBDC-3/2002
- Ámbito geográfico: Colombia
- Costes indirectos: 3.00 %
- Gastos generales: 13.00 %
- Beneficio industrial: 6.00 %
- IVA: 16.00 %

## F Fachadas

### FR Remates de exteriores

#### FRB Remates de balcón

**FRB010** m Remate de balcón de mármol Blanco Macael, de 26 a 35 cm de anchura y 3 cm de espesor.
Formación de remate de balcón de mármol Blanco Macael, de 26 a 35 cm de anchura y 3 cm de espesor, con goterón, cara y canto recto pulidos, recibido con una capa de mortero de cemento hidrófugo M-10 creando una pendiente suficiente para evacuar el agua. Incluso rejuntado entre piezas y uniones con los cerramientos con mortero de juntas especial para revestimientos de piedra natural.
Incluye: Replanteo de las piezas. Colocación de reglas y plomadas sujetas al muro. Colocación, aplomado, nivelación y alineación. Rejuntado y limpieza.
Criterio de medición de proyecto: Longitud medida por su mayor desarrollo lineal, según documentación gráfica de Proyecto.
Criterio de medición de obra: Se medirá, por su mayor desarrollo lineal, la longitud realmente ejecutada según especificaciones de Proyecto, incluyendo la longitud que pudiera perderse en ingletes.

| Código | Ud | Descripción | Rendimiento | Precio | Importe |
|---|---|---|---|---|---|
| mt09moe010b | m³ | Mortero de cemento CEM II/B-P 32,5 N, hidrófugo, tipo M-10, confeccionado en obra con 380 kg/m³ de cemento y una proporción en volumen 1/4. (material) | 0.009 | 102.86 | 0.93 |
| mt20zpn010cb | m | Remate de balcón de mármol Blanco Macael, de 26 a 35 cm de anchura y 3 cm de espesor, con goterón, cara y canto recto pulidos. (material) | 1.050 | 24.82 | 26.06 |
| mt09mcr220 | kg | Mortero de rejuntado para revestimientos, interiores o exteriores, de piedra natural, pulida o para pulir, compuesto de cemento, agregados a base de polvo de mármol, pigmentos resistentes a los álcalis y aditivos especiales. (material) | 0.026 | 1.29 | 0.03 |
| op00sie030 |  | Sierra de disco de diamante, para mesa de trabajo, de corte húmedo. | 1.000 | 0.00 | 0.00 |
| mo019 | h | Oficial 1ª de obra blanca. (mano de obra) | 0.196 | 4.41 | 0.86 |
| mo111 | h | Peón de obra blanca. (mano de obra) | 0.196 | 2.88 | 0.56 |
| % | % | Costes directos complementarios | 2 % | 28.44 | 0.57 |
|  |  | Costes directos |  |  | 29.01 |
