# Gárgola de cerámica, en forma de cabeza de león, de 14x34 cm, recibida con adhesivo cementoso

- Propiedad del archivo: CYPE INGENIEROS, S.A.
- Formato: FIEBDC-3/2002
- Ámbito geográfico: Colombia
- Costes indirectos: 3.00 %
- Gastos generales: 13.00 %
- Beneficio industrial: 6.00 %
- IVA: 16.00 %

## F Fachadas

### FR Remates de exteriores

#### FRG Gárgolas

**FRG010** Ud Gárgola de cerámica, en forma de cabeza de león, de 14x34 cm, recibida con adhesivo cementoso.
Formación de gárgola de cerámica, en forma de cabeza de león, de 14x34 cm, recibida con una capa de adhesivo cementoso flexible. Incluso nivelación y remate de la impermeabilización en caso necesario.
Incluye: Replanteo de las piezas. Colocación, aplomado, nivelación y alineación. Sellado de juntas y limpieza.
Criterio de medición de proyecto: Número de unidades previstas, según documentación gráfica de Proyecto.
Criterio de medición de obra: Se medirá el número de unidades realmente ejecutadas según especificaciones de Proyecto.

| Código | Ud | Descripción | Rendimiento | Precio | Importe |
|---|---|---|---|---|---|
| mt20wwa040 | kg | Adhesivo cementoso flexible y de gran adherencia. (material) | 0.300 | 0.45 | 0.14 |
| mt20gce010h | Ud | Gárgola de cerámica, en forma de cabeza de león, de 14x34 cm. (material) | 1.000 | 23.64 | 23.64 |
| mt20wwa035 | Ud | Bote de imprimación para masillas (250 cm³). (material) | 0.016 | 4.84 | 0.08 |
| mt20wwa030 | Ud | Bote de masilla de poliuretano impermeable (310 cm³). (material) | 0.032 | 4.75 | 0.15 |
| op00amo010 |  | Amoladora o radial. | 1.000 | 0.00 | 0.00 |
| mo019 | h | Oficial 1ª de obra blanca. (mano de obra) | 0.112 | 4.41 | 0.49 |
| mo111 | h | Peón de obra blanca. (mano de obra) | 0.112 | 2.88 | 0.32 |
| % | % | Costes directos complementarios | 2 % | 24.82 | 0.50 |
|  |  | Costes directos |  |  | 25.32 |
