# Forrado de ductos para instalaciones, con placas de yeso laminado

- Propiedad del archivo: CYPE INGENIEROS, S.A.
- Formato: FIEBDC-3/2002
- Ámbito geográfico: Colombia
- Divisa: COP
- Costes indirectos: 3.00 %
- Gastos generales: 13.00 %
- Beneficio industrial: 6.00 %
- IVA: 16.00 %

## H Remates y ayudas

### HF Forrados

#### HFI De ductos

**HFI020** m Forrado de ductos para instalaciones, con placas de yeso laminado.
Forrado de ductos para instalaciones, en un rincón de los muros divisorios interiores, de 50 cm de longitud y 25 cm de anchura, realizado con placas de yeso laminado dispuestas en una cara y estructura simple autoportante, compuesto de: entramado autoportante de perfiles de lámina de acero galvanizado de 70 mm de anchura, constituido por canales, y montantes separados 600 mm entre sí, con una disposición normal "N"; dos placas tipo normal en la cara exterior del muro divisorio interior, de 12,5 mm de espesor cada placa; aislamiento acústico colocado entre los perfiles, formado por panel semirrígido de lana mineral, espesor 65 mm. Incluso banda acústica de dilatación autoadhesiva; anclajes de canales y montantes metálicos; tornillería para la fijación de las placas y pasta y cinta para el tratamiento de juntas.
Incluye: Replanteo y trazado en la losa inferior y en el superior de los muros divisorios interiores a realizar. Colocación de banda de estanqueidad y canales inferiores, sobre piso terminado o base de asiento. Colocación de banda de estanqueidad y canales superiores, bajo losas. Colocación y fijación de los montantes sobre los elementos horizontales. Fijación de las placas para el cierre de la cara exterior del muro divisorio interior. Colocación de los paneles de lana mineral entre los montantes. Tratamiento de juntas.
Criterio de medición de proyecto: Longitud medida según documentación gráfica de Proyecto.
Criterio de medición de obra: Se medirá la longitud realmente ejecutada según especificaciones de Proyecto.

| Código | Ud | Descripción | Rendimiento | Precio | Importe |
|---|---|---|---|---|---|
| mt12psg220 | Ud | Fijación compuesta por chazo y tornillo 5x27. (material) | 3.200 | 172.39 | 551.65 |
| mt12psg041c | m | Banda autoadhesiva desolidarizante de espuma de poliuretano de celdas cerradas, de 3,2 mm de espesor y 70 mm de anchura, resistencia térmica 0,10 m²K/W, conductividad térmica 0,032 W/(mK). (material) | 0.338 | 887.35 | 299.92 |
| mt12psg070d | m | Canal de perfil de acero galvanizado de 70 mm de anchura. (material) | 0.675 | 4368.87 | 2948.99 |
| mt12psg060d | m | Montante de perfil de acero galvanizado de 70 mm de anchura. (material) | 4.000 | 5383.07 | 21532.28 |
| mt12psg010a | m² | Placa de yeso laminado A / - 1200 / longitud / 12,5 / con los bordes longitudinales afinados. (material) | 1.575 | 10740.14 | 16915.72 |
| mt12psg081c | Ud | Tornillo autoperforante 3,5x25 mm. (material) | 16.650 | 24.47 | 407.43 |
| mt12psg081e | Ud | Tornillo autoperforante 3,5x45 mm. (material) | 16.650 | 37.66 | 627.04 |
| mt16lra060c | m² | Panel semirrígido de lana mineral, espesor 65 mm, Euroclase A1 de reacción al fuego y factor de resistencia a la difusión del vapor de agua 1. (material) | 0.788 | 44722.18 | 35241.08 |
| mt12psg030a | kg | Pasta de juntas. (material) | 0.450 | 2417.18 | 1087.73 |
| mt12psg040a | m | Cinta microperforada de papel. (material) | 2.400 | 114.42 | 274.61 |
| op00ato010 |  | Atornillador. | 1.000 | 0.00 | 0.00 |
| op00fre010 |  | Fresadora. | 1.000 | 0.00 | 0.00 |
| mo053 | h | Oficial 1ª montador de divisiones y sistemas de placas. (mano de obra) | 0.262 | 26179.17 | 6858.94 |
| mo100 | h | Ayudante montador de divisiones y sistemas de placas. (mano de obra) | 0.096 | 19044.65 | 1828.29 |
| % | % | Herramienta menor | 2 % | 88573.68 | 1771.47 |
|  |  | Costes directos |  |  | 90345.15 |
