# Gárgola cerámica

- Propiedad del archivo: CYPE INGENIEROS, S.A.
- Formato: FIEBDC-3/2002
- Ámbito geográfico: Colombia
- Divisa: COP
- Costes indirectos: 3.00 %
- Gastos generales: 13.00 %
- Beneficio industrial: 6.00 %
- IVA: 16.00 %

## H Remates y ayudas

### HR Remates de fachada

#### HRC De piezas cerámicas

**HRC020** Ud Gárgola cerámica.
Gárgola de cerámica vitrificada, de 100x300x100 mm; colocación con adhesivo cementoso flexible y de gran adherencia, C2 S2; y sellado e impermeabilización de la junta perimetral con masilla de poliuretano, previa aplicación de la imprimación.
Incluye: Replanteo de la pieza. Colocación, aplomado, nivelación y alineación. Sellado de juntas y limpieza.
Criterio de medición de proyecto: Número de unidades previstas, según documentación gráfica de Proyecto.
Criterio de medición de obra: Se medirá el número de unidades realmente ejecutadas según especificaciones de Proyecto.

| Código | Ud | Descripción | Rendimiento | Precio | Importe |
|---|---|---|---|---|---|
| mt20wwa040 | kg | Adhesivo cementoso flexible y de gran adherencia, C2 S2. (material) | 0.300 | 1345.14 | 403.54 |
| mt20gce010b | Ud | Gárgola de cerámica vitrificada, de 100x300x100 mm. (material) | 1.000 | 50846.17 | 50846.17 |
| mt20wwa035 | Ud | Cartucho de 250 cm³ de imprimación para masillas. (material) | 0.016 | 14392.96 | 230.29 |
| mt20wwa030 | Ud | Cartucho de 310 cm³ de masilla de poliuretano impermeable. (material) | 0.032 | 19692.81 | 630.17 |
| op00amo010 |  | Amoladora o radial. | 1.000 | 0.00 | 0.00 |
| mo020 | h | Oficial 1ª obra blanca. (mano de obra) | 0.113 | 27792.28 | 3140.53 |
| mo113 | h | Peón de obra blanca. (mano de obra) | 0.113 | 20015.53 | 2261.75 |
| % | % | Herramienta menor | 2 % | 57512.45 | 1150.25 |
|  |  | Costes directos |  |  | 58662.70 |
