# Jamba de concreto polímero de superficie pulida, de color gris, de 25x2 cm

- Propiedad del archivo: CYPE INGENIEROS, S.A.
- Formato: FIEBDC-3/2002
- Ámbito geográfico: Colombia
- Costes indirectos: 3.00 %
- Gastos generales: 13.00 %
- Beneficio industrial: 6.00 %
- IVA: 16.00 %

## H Remates y ayudas

### HR Remates

#### HRJ Jambas

**HRJ010** m Jamba de concreto polímero de superficie pulida, de color gris, de 25x2 cm.
Formación de jamba de concreto polímero de superficie pulida, de color gris, de 25x2 cm, con anclaje metálico de acero inoxidable, recibida con una capa de mortero de cemento, confeccionado en obra, con aditivo hidrófugo, dosificación 1:3, con un espesor de 15 mm, sobre la que se introducen los anclajes metálicos, previendo una junta de 5 mm entre piezas. Incluso sellado entre piezas y uniones con los cerramientos y carpinterías con masilla de poliuretano de gran flexibilidad.
Incluye: Replanteo de las piezas en el hueco o remate. Colocación de reglas y plomadas sujetas al muro. Colocación, aplomado, nivelación y alineación. Sellado de juntas y limpieza de la jamba.
Criterio de medición de proyecto: Longitud medida por su mayor desarrollo lineal, según documentación gráfica de Proyecto.
Criterio de medición de obra: Se medirá, por su mayor desarrollo lineal, la longitud realmente ejecutada según especificaciones de Proyecto, incluyendo la longitud que pudiera perderse en ingletes.

| Código | Ud | Descripción | Rendimiento | Precio | Importe |
|---|---|---|---|---|---|
| mt08aaa010a | m³ | Agua. (material) | 0.006 | 0.80 | 0.00 |
| mt01arg005a | t | Arena de cantera, para mortero preparado en obra. (material) | 0.004 | 10.85 | 0.04 |
| mt08cem000d | kg | Cemento gris en sacos. (material) | 1.066 | 0.12 | 0.13 |
| mt08adt010 | kg | Aditivo hidrófugo para impermeabilización de morteros u concretos. (material) | 0.021 | 0.64 | 0.01 |
| mt20wwa040 | kg | Adhesivo cementoso flexible y de gran adherencia. (material) | 1.520 | 0.32 | 0.49 |
| mt20rhl020e | m | Jamba de concreto polímero de superficie pulida, de color gris, de 25x2 cm, con anclaje metálico de acero inoxidable. (material) | 1.050 | 13.16 | 13.82 |
| mt20wwa025 | m | Perfil de espuma de polietileno, de 6 mm de diámetro, para relleno de juntas. (material) | 0.250 | 0.25 | 0.06 |
| mt20wwa035 | Ud | Bote de imprimación para masillas (250 cm³). (material) | 0.027 | 3.45 | 0.09 |
| mt20wwa030 | Ud | Bote de masilla de poliuretano impermeable (310 cm³). (material) | 0.055 | 3.39 | 0.19 |
| mq06hor010 | h | Concretera. (maquinaria) | 0.005 | 0.17 | 0.00 |
| op00amo010 |  | Amoladora o radial. | 1.000 | 0.00 | 0.00 |
| mo020 | h | Oficial 1ª obra blanca. (mano de obra) | 0.336 | 3.07 | 1.03 |
| mo113 | h | Peón de obra blanca. (mano de obra) | 0.357 | 2.17 | 0.77 |
| % | % | Herramienta menor | 2 % | 16.63 | 0.33 |
|  |  | Costes directos |  |  | 16.96 |
