# Cornisa de fachada realizada mediante piezas prefabricadas de concreto, de color gris, de 20x30x17 cm

- Propiedad del archivo: CYPE INGENIEROS, S.A.
- Formato: FIEBDC-3/2002
- Ámbito geográfico: Colombia
- Costes indirectos: 3.00 %
- Gastos generales: 13.00 %
- Beneficio industrial: 6.00 %
- IVA: 16.00 %

## H Remates y ayudas

### HR Remates

#### HRM Cornisas

**HRM010** m Cornisa de fachada realizada mediante piezas prefabricadas de concreto, de color gris, de 20x30x17 cm.
Formación de moldura con piezas prefabricadas de concreto, de color gris, de 20x30x17 cm, con goterón y anclaje metálico de acero inoxidable, en cornisa de fachada, recibida con mortero de cemento, confeccionado en obra, con aditivo hidrófugo, dosificación 1:4, creando una pendiente suficiente para evacuar el agua. Incluso rejuntado entre piezas y uniones con los muros con mortero de juntas especial para revestimientos de prefabricados de concreto, relleno del interior de la pieza con concreto armado f'c=210 kg/cm² (21 MPa), clase de exposición F0 S0 P0 C0, tamaño máximo del agregado 19 mm, manejabilidad blanda fabricado en planta y fundido con balde de pluma grúa, colocación de las armaduras longitudinales de acero Grado 60 (fy=4200 kg/cm²) y tratamiento de protección suplementaria mediante aplicación sobre el conjunto de pintura hidrófuga incolora en dos capas.
Incluye: Replanteo de las piezas. Colocación, aplomado, nivelación y alineación de las piezas. Rejuntado y limpieza. Fundido y compactación del concreto. Colocación de la armadura. Aplicación en dos capas de la pintura hidrófuga incolora.
Criterio de medición de proyecto: Longitud medida a ejes, según documentación gráfica de Proyecto.
Criterio de medición de obra: Se medirá, a ejes, la longitud realmente ejecutada según especificaciones de Proyecto.

| Código | Ud | Descripción | Rendimiento | Precio | Importe |
|---|---|---|---|---|---|
| mt08aaa010a | m³ | Agua. (material) | 0.006 | 0.80 | 0.00 |
| mt01arg005a | t | Arena de cantera, para mortero preparado en obra. (material) | 0.027 | 10.85 | 0.29 |
| mt08cem000d | kg | Cemento gris en sacos. (material) | 6.840 | 0.12 | 0.82 |
| mt08adt010 | kg | Aditivo hidrófugo para impermeabilización de morteros u concretos. (material) | 0.137 | 0.64 | 0.09 |
| mt20mhp020a | m | Piezas prefabricadas de concreto, color gris, de 20x30x17 cm, para formación de cornisa de fachada. (material) | 1.050 | 17.36 | 18.23 |
| mt09mcr235 | kg | Mortero de juntas para prefabricados de concreto y piedra artificial, compuesto de cemento, agregados, pigmentos y aditivos especiales. (material) | 0.282 | 1.27 | 0.36 |
| mt10haf050qbi | m³ | Concreto f'c=210 kg/cm² (21 MPa), clase de exposición F0 S0 P0 C0, tamaño máximo del agregado 19 mm, manejabilidad blanda, fabricado en planta, según NSR-10 y ACI 318. (material) | 0.040 | 79.74 | 3.19 |
| mt07aco060a | kg | Acero en barras corrugadas, Grado 60 (fy=4200 kg/cm²), diámetros varios, según NTC 2289 y ASTM A 706. (material) | 1.776 | 0.51 | 0.91 |
| mt28pcs010 | l | Tratamiento superficial hidrofugante, de superficie invisible. (material) | 0.180 | 5.40 | 0.97 |
| mq06hor010 | h | Concretera. (maquinaria) | 0.013 | 0.17 | 0.00 |
| op00ciz020 |  | Cizalla para acero en barras corrugadas. | 1.000 | 0.00 | 0.00 |
| op00amo010 |  | Amoladora o radial. | 1.000 | 0.00 | 0.00 |
| au00auh040 |  | Vibrador de concreto, eléctrico. | 1.000 | 0.00 | 0.00 |
| mo020 | h | Oficial 1ª obra blanca. (mano de obra) | 0.224 | 3.07 | 0.69 |
| mo113 | h | Peón de obra blanca. (mano de obra) | 0.385 | 2.17 | 0.84 |
| % | % | Herramienta menor | 2 % | 26.39 | 0.53 |
|  |  | Costes directos |  |  | 26.92 |
