# Cubrepilar de concreto polímero

- Propiedad del archivo: CYPE INGENIEROS, S.A.
- Formato: FIEBDC-3/2002
- Ámbito geográfico: Colombia
- Divisa: COP
- Costes indirectos: 3.00 %
- Gastos generales: 13.00 %
- Beneficio industrial: 6.00 %
- IVA: 16.00 %

## H Remates y ayudas

### HR Remates de fachada

#### HRP De concreto polímero

**HRP010** Ud Cubrepilar de concreto polímero.
Cubrepilar de concreto polímero de superficie pulida, de color gris, de 400x400 mm, con anclaje metálico de acero inoxidable y grava adherida a la superficie en su cara inferior; colocación con adhesivo cementoso flexible y de gran adherencia, C2 S2 sobre una capa de regularización de mortero de cemento, confeccionado en obra, con aditivo hidrófugo, dosificación 1:3, sobre el que se introducen los anclajes metálicos.
Incluye: Replanteo de la pieza. Preparación de la superficie soporte. Colocación, aplomado, nivelación y alineación de la pieza. Limpieza.
Criterio de medición de proyecto: Número de unidades previstas, según documentación gráfica de Proyecto.
Criterio de medición de obra: Se medirá el número de unidades realmente ejecutadas según especificaciones de Proyecto.

| Código | Ud | Descripción | Rendimiento | Precio | Importe |
|---|---|---|---|---|---|
| mt08aaa010a | m³ | Agua. (material) | 0.006 | 3281.16 | 19.69 |
| mt01arg005a | t | Arena de cantera, para mortero preparado en obra. (material) | 0.007 | 45135.97 | 315.95 |
| mt08cem000d | kg | Cemento gris en sacos. (material) | 2.250 | 483.43 | 1087.72 |
| mt08adt010 | kg | Aditivo hidrófugo para impermeabilización de morteros u concretos. (material) | 0.045 | 2624.93 | 118.12 |
| mt20wwa040 | kg | Adhesivo cementoso flexible y de gran adherencia, C2 S2. (material) | 0.960 | 1340.47 | 1286.85 |
| mt20aho030c | Ud | Cubrepilar de concreto polímero de superficie pulida, de color gris, de 400x400 mm, con anclaje metálico de acero inoxidable y grava adherida a la superficie en su cara inferior. (material) | 1.000 | 140294.02 | 140294.02 |
| mq06hor010 | h | Concretera eléctrica con una capacidad de amasado de 160 l. (maquinaria) | 0.005 | 8706.88 | 43.53 |
| op00amo010 |  | Amoladora o radial. | 1.000 | 0.00 | 0.00 |
| mo020 | h | Oficial 1ª obra blanca. (mano de obra) | 0.282 | 25476.92 | 7184.49 |
| mo113 | h | Peón de obra blanca. (mano de obra) | 0.327 | 18348.75 | 6000.04 |
| % | % | Herramienta menor | 2 % | 156350.41 | 3127.01 |
|  |  | Costes directos |  |  | 159477.42 |
