# Control remoto central

- Propiedad del archivo: CYPE INGENIEROS, S.A.
- Formato: FIEBDC-3/2002
- Ámbito geográfico: Colombia
- Costes indirectos: 3.00 %
- Gastos generales: 13.00 %
- Beneficio industrial: 6.00 %
- IVA: 16.00 %

## I Instalaciones

### IC Calefacción, climatización y A.C.S.

#### ICP Sistema VRF (Toshiba)

**ICP530** Ud Control remoto central, para control de hasta 64 unidades interiores de aire acondicionado conectadas a una red TCC-Link, de forma individual, global, por zonas (4) y por grupos (16 por zona), modelo TCB-SC642TLE2 "TOSHIBA".
Suministro e instalación de control remoto central, para control de hasta 64 unidades interiores de aire acondicionado conectadas a una red TCC-Link, de forma individual, global, por zonas (4) y por grupos (16 por zona), modelo TCB-SC642TLE2 "TOSHIBA", con dos modos de selección de control: central/remoto, posibilidad de habilitar el mando individual en cualquiera de las zonas o en todas ellas, restricción de niveles de libertad al mando individual desde el central, control de un ventilador externo a través de la unidad interior y utilizable con otro control remoto central (hasta 10 en un solo circuito). Totalmente montado, conexionado y probado.
Incluye: Replanteo. Colocación y fijación de los elementos. Conexionado.
Criterio de medición de proyecto: Número de unidades previstas, según documentación gráfica de Proyecto.
Criterio de medición de obra: Se medirá el número de unidades realmente ejecutadas según especificaciones de Proyecto.

| Código | Ud | Descripción | Rendimiento | Precio | Importe |
|---|---|---|---|---|---|
| mt42tsb660a | Ud | Control remoto central, para control de hasta 64 unidades interiores de aire acondicionado conectadas a una red TCC-Link, de forma individual, global, por zonas (4) y por grupos (16 por zona), modelo TCB-SC642TLE2 "TOSHIBA", con dos modos de selección de control: central/remoto, posibilidad de habilitar el mando individual en cualquiera de las zonas o en todas ellas, restricción de niveles de libertad al mando individual desde el central, control de un ventilador externo a través de la unidad interior y utilizable con otro control remoto central (hasta 10 en un solo circuito). (material) | 1.000 | 1303.71 | 1303.71 |
| mo004 | h | Oficial 1ª instalador de climatización. (mano de obra) | 1.114 | 4.56 | 5.08 |
| mo102 | h | Ayudante instalador de climatización. (mano de obra) | 1.114 | 2.99 | 3.33 |
| % | % | Costes directos complementarios | 2 % | 1312.12 | 26.24 |
|  |  | Costes directos |  |  | 1338.36 |
