# Unidad interior para sistema multi-split

- Propiedad del archivo: CYPE INGENIEROS, S.A.
- Formato: FIEBDC-3/2002
- Ámbito geográfico: Colombia
- Divisa: COP
- Costes indirectos: 3.00 %
- Gastos generales: 13.00 %
- Beneficio industrial: 6.00 %
- IVA: 16.00 %

## I Instalaciones

### IC Calefacción, climatización y A.C.S.

#### ICV Unidades centralizadas de climatización

**ICV071** Ud Unidad interior para sistema multi-split, para calefacción, potencia calorífica 11 kW, para gas R-410A y R-134a, dimensiones 705x600x695 mm, peso 144 kg. Totalmente montada, conexionada y puesta en marcha por la empresa instaladora para la comprobación de su correcto funcionamiento.
Unidad interior para sistema multi-split, para calefacción, potencia calorífica 11 kW, para gas R-410A y R-134a, dimensiones 705x600x695 mm, peso 144 kg. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai370a | Ud | Unidad interior para sistema multi-split, para calefacción, potencia calorífica 11 kW, para gas R-410A y R-134a, dimensiones 705x600x695 mm, peso 144 kg. (material) | 1.000 | 15311647.96 | 15311647.96 |
| mt37sve010e | Ud | Válvula de esfera de latón niquelado para roscar de 1 1/4". (material) | 2.000 | 36215.84 | 72431.68 |
| mo005 | h | Oficial 1ª instalador de climatización. (mano de obra) | 1.751 | 14005.70 | 24523.98 |
| mo104 | h | Ayudante instalador de climatización. (mano de obra) | 1.751 | 10093.85 | 17674.33 |
| % | % | Herramienta menor | 2 % | 15426277.95 | 308525.56 |
|  |  | Costes directos |  |  | 15734803.51 |
