# Unidad agua-agua bomba de calor geotérmica

- Propiedad del archivo: CYPE INGENIEROS, S.A.
- Formato: FIEBDC-3/2002
- Ámbito geográfico: Colombia
- Divisa: COP
- Costes indirectos: 3.00 %
- Gastos generales: 13.00 %
- Beneficio industrial: 6.00 %
- IVA: 16.00 %

## I Instalaciones

### IC Calefacción, climatización y A.C.S.

#### ICV Unidades centralizadas de climatización

**ICV204** Ud Unidad agua-agua bomba de calor geotérmica, para calefacción, producción de A.C.S. y refrigeración pasiva, alimentación trifásica a 400 V, potencia sonora 47 dBA, dimensiones 596x690x1845 mm, peso 229 kg.
Suministro e instalación de unidad agua-agua bomba de calor geotérmica, para calefacción, producción de A.C.S. y refrigeración pasiva, alimentación trifásica a 400 V, potencia sonora 47 dBA, dimensiones 596x690x1845 mm, peso 229 kg, para gas refrigerante R-407C, con bombas de circulación de caudal variable clase de eficiencia energética A para los circuitos primario y secundario, compresor de tipo scroll, control de equilibrado energético, pantalla de información gráfica, resistencia eléctrica seleccionable para 3, 6 ó 9 kW, intercambiadores de acero inoxidable para producción de A.C.S. y calefacción, válvulas motorizadas de 3 vías, interacumulador de A.C.S. de 180 l de capacidad, intercambiador de placas para refrigeración pasiva, sondas de temperatura, presostato, filtro, manómetros, válvula de seguridad y llaves de paso. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci050f | Ud | Unidad agua-agua bomba de calor geotérmica, para calefacción, producción de A.C.S. y refrigeración pasiva, alimentación trifásica a 400 V, potencia sonora 47 dBA, dimensiones 596x690x1845 mm, peso 229 kg, para gas refrigerante R-407C, con bombas de circulación de caudal variable clase de eficiencia energética A para los circuitos primario y secundario, compresor de tipo scroll, control de equilibrado energético, pantalla de información gráfica, resistencia eléctrica seleccionable para 3, 6 ó 9 kW, intercambiadores de acero inoxidable para producción de A.C.S. y calefacción, válvulas motorizadas de 3 vías, interacumulador de A.C.S. de 180 l de capacidad, intercambiador de placas para refrigeración pasiva, sondas de temperatura, presostato, filtro, manómetros, válvula de seguridad y llaves de paso. (material) | 1.000 | 36900642.88 | 36900642.88 |
| mt42www050 | Ud | Termómetro bimetálico, diámetro de esfera de 100 mm, con toma vertical, con vaina de 1/2", escala de temperatura de 0 a 120°C. (material) | 2.000 | 80511.96 | 161023.92 |
| mt37sve010d | Ud | Válvula de esfera de latón niquelado para roscar de 1". (material) | 4.000 | 25545.89 | 102183.56 |
| mt37sve010c | Ud | Válvula de esfera de latón niquelado para roscar de 3/4". (material) | 2.000 | 15489.24 | 30978.48 |
| mo005 | h | Oficial 1ª instalador de climatización. (mano de obra) | 7.321 | 18596.15 | 136142.41 |
| mo104 | h | Ayudante instalador de climatización. (mano de obra) | 7.321 | 13222.57 | 96802.43 |
| % | % | Herramienta menor | 2 % | 37427773.68 | 748555.47 |
|  |  | Costes directos |  |  | 38176329.15 |
