# Caja de inspección de obra de mampostería, de dimensiones interiores 87x87x100 cm, con tapa prefabricada de concreto armado, para alojamiento de la válvula

- Propiedad del archivo: CYPE INGENIEROS, S.A.
- Formato: FIEBDC-3/2002
- Ámbito geográfico: Colombia
- Costes indirectos: 3.00 %
- Gastos generales: 13.00 %
- Beneficio industrial: 6.00 %
- IVA: 16.00 %

## I Instalaciones

### IF Fontanería

#### IFW Elementos

**IFW070** Ud Caja de inspección de obra de mampostería, de dimensiones interiores 87x87x100 cm, con tapa prefabricada de concreto armado, para alojamiento de la válvula.
Formación de caja de inspección enterrada, de dimensiones interiores 87x87x100 cm, construida con mampostería de ladrillo cerámico perforado, de 1/2 pie de espesor, recibido con mortero de cemento 1:6, sobre solera de concreto simple f'c=310 kg/cm² (31 MPa), clase de exposición F0 S2 P1 C0, tamaño máximo del agregado 19 mm, manejabilidad blanda de 15 cm de espesor, enfoscada y bruñida interiormente con mortero de cemento 1:3 formando aristas y esquinas a media caña, cerrada superiormente con tapa prefabricada de concreto armado, para alojamiento de la válvula. Incluso excavación mecánica y relleno del trasdós con material granular, formación de agujeros para el paso de los tubos. Totalmente montada.
Incluye: Replanteo de la caja de inspección. Excavación con medios mecánicos. Eliminación de las tierras sueltas del fondo de la excavación. Vertido y compactación del concreto en formación de solera. Formación de la obra de mampostería con ladrillos, previamente humedecidos, colocados con mortero. Enfoscado y bruñido con mortero, redondeando los ángulos del fondo y de las paredes interiores de la caja de inspección. Formación de agujeros para el paso de los tubos. Conexionado. Colocación de la tapa. Relleno del trasdós. Eliminación de restos, limpieza final y retirada de escombros. Carga de escombros sobre camión o contenedor.
Criterio de medición de proyecto: Número de unidades previstas, según documentación gráfica de Proyecto.
Criterio de medición de obra: Se medirá el número de unidades realmente ejecutadas según especificaciones de Proyecto.

| Código | Ud | Descripción | Rendimiento | Precio | Importe |
|---|---|---|---|---|---|
| mt10hmf050ftb | m³ | Concreto simple f'c=310 kg/cm² (31 MPa), clase de exposición F0 S2 P1 C0, tamaño máximo del agregado 19 mm, manejabilidad blanda, fabricado en planta, según NSR-10 y ACI 318-08. (material) | 0.273 | 118.58 | 32.37 |
| mt04lpv010a | Ud | Ladrillo cerámico perforado (panal), para revestir, 24x12x9 cm. (material) | 141.000 | 0.14 | 19.74 |
| mt09mor010c | m³ | Mortero de cemento CEM II/B-P 32,5 N tipo M-5, confeccionado en obra con 250 kg/m³ de cemento y una proporción en volumen 1/6. (material) | 0.047 | 118.22 | 5.56 |
| mt09mor010f | m³ | Mortero de cemento CEM II/B-P 32,5 N tipo M-15, confeccionado en obra con 450 kg/m³ de cemento y una proporción en volumen 1/3. (material) | 0.064 | 153.09 | 9.80 |
| mt11arf010g | Ud | Tapa de concreto armado prefabricada, 118x118x15 cm. (material) | 1.000 | 88.59 | 88.59 |
| mt01arr010a | t | Grava de cantera, de 19 a 25 mm de diámetro. (material) | 1.548 | 6.09 | 9.43 |
| mq01ret020b | h | Retrocargadora sobre neumáticos, de 70 kW. (maquinaria) | 0.285 | 27.87 | 7.94 |
| au00auh040 |  | Vibrador de concreto, eléctrico. | 1.000 | 0.00 | 0.00 |
| mo019 | h | Oficial 1ª de obra blanca. (mano de obra) | 2.292 | 4.41 | 10.11 |
| mo111 | h | Peón de obra blanca. (mano de obra) | 1.790 | 2.88 | 5.16 |
| % | % | Costes directos complementarios | 2 % | 188.70 | 3.77 |
|  |  | Costes directos |  |  | 192.47 |
