# Formación de caja de inspección enterrada

- Propiedad del archivo: CYPE INGENIEROS, S.A.
- Formato: FIEBDC-3/2002
- Ámbito geográfico: Colombia
- Divisa: COP
- Costes indirectos: 3.00 %
- Gastos generales: 13.00 %
- Beneficio industrial: 6.00 %
- IVA: 16.00 %

## I Instalaciones

### IF Fontanería

#### IFW Elementos

**IFW070** Ud Formación de caja de inspección enterrada, de dimensiones interiores 51x51x100 cm, construida con mampostería de ladrillo cerámico perforado, de 1/2 pie de espesor, recibido con mortero de cemento, confeccionado en obra, dosificación 1:6, sobre solera de concreto simple f'c=310 kg/cm² (31 MPa), clase de exposición F0 S2 P1 C0, tamaño máximo del agregado 19 mm, manejabilidad blanda de 15 cm de espesor, enfoscada y bruñida interiormente con mortero de cemento, confeccionado en obra, con aditivo hidrófugo, dosificación 1:3 formando aristas y esquinas a media caña, con marco y tapa de fundición carga de rotura 125 kN, para alojamiento de la válvula. Incluso mortero para sellado de juntas.
Formación de caja de inspección enterrada, de dimensiones interiores 51x51x100 cm, construida con mampostería de ladrillo cerámico perforado, de 1/2 pie de espesor, recibido con mortero de cemento, confeccionado en obra, dosificación 1:6, sobre solera de concreto simple f'c=310 kg/cm² (31 MPa), clase de exposición F0 S2 P1 C0, tamaño máximo del agregado 19 mm, manejabilidad blanda de 15 cm de espesor, enfoscada y bruñida interiormente con mortero de cemento, confeccionado en obra, con aditivo hidrófugo, dosificación 1:3 formando aristas y esquinas a media caña, con marco y tapa de fundición carga de rotura 125 kN, para alojamiento de la válvula. Incluso mortero para sellado de juntas.
Incluye: Replanteo. Fundido y compactación del concreto en formación de solera. Formación de la obra de mampostería con ladrillos, previamente humedecidos, colocados con mortero. Enfoscado y bruñido con mortero, redondeando los ángulos del fondo y de las paredes interiores de la caja de inspección. Conexionado de los tubos a la caja de inspección. Colocación de la tapa.
Criterio de medición de proyecto: Número de unidades previstas, según documentación gráfica de Proyecto.
Criterio de medición de obra: Se medirá el número de unidades realmente ejecutadas según especificaciones de Proyecto.
Criterio de valoración económica: El precio no incluye la válvula, la excavación ni el relleno del trasdós.

| Código | Ud | Descripción | Rendimiento | Precio | Importe |
|---|---|---|---|---|---|
| mt10hmf050spe | m³ | Concreto simple f'c=310 kg/cm² (31 MPa), clase de exposición F0 S2 P1 C0, tamaño máximo del agregado 19 mm, manejabilidad blanda, fabricado en planta, según NSR-10 y ACI 318. (material) | 0.147 | 341627.76 | 50219.28 |
| mt04lpv010a | Ud | Ladrillo cerámico perforado (panal), para revestir, 24x11,5x9 cm, densidad 780 kg/m³. (material) | 89.000 | 367.90 | 32743.10 |
| mt08aaa010a | m³ | Agua. (material) | 0.013 | 2858.80 | 37.16 |
| mt01arg005a | t | Arena de cantera, para mortero preparado en obra. (material) | 0.099 | 39608.55 | 3921.25 |
| mt08cem000d | kg | Cemento gris en sacos. (material) | 22.935 | 421.19 | 9659.99 |
| mt08adt010 | kg | Aditivo hidrófugo para impermeabilización de morteros u concretos. (material) | 0.311 | 2287.04 | 711.27 |
| mt11tfa010b | Ud | Marco y tapa de fundición, 50x50 cm, para caja de inspección registrable, carga de rotura 125 kN. (material) | 1.000 | 94039.21 | 94039.21 |
| mq06hor010 | h | Concretera. (maquinaria) | 0.045 | 3230.77 | 145.38 |
| au00auh040 |  | Vibrador de concreto, eléctrico. | 1.000 | 0.00 | 0.00 |
| mo020 | h | Oficial 1ª obra blanca. (mano de obra) | 2.254 | 13844.46 | 31205.41 |
| mo113 | h | Peón de obra blanca. (mano de obra) | 2.180 | 9932.90 | 21653.72 |
| % | % | Herramienta menor | 2 % | 244335.77 | 4886.72 |
|  |  | Costes directos |  |  | 249222.49 |
