# Ducto oblongo de pared simple helicoidal de acero galvanizado, de 360x80 mm y 0,6 mm de espesor

- Propiedad del archivo: CYPE INGENIEROS, S.A.
- Formato: FIEBDC-3/2002
- Ámbito geográfico: Colombia
- Costes indirectos: 3.00 %
- Gastos generales: 13.00 %
- Beneficio industrial: 6.00 %
- IVA: 16.00 %

## I Instalaciones

### IS Salubridad

#### ISG Ventilación mecánica para garajes

**ISG028** m Ducto oblongo de pared simple helicoidal de acero galvanizado, de 360x80 mm y 0,6 mm de espesor.
Suministro e instalación de ducto oblongo de pared simple helicoidal de acero galvanizado, de 360x80 mm y 0,6 mm de espesor, suministrado en tramos de 3 m, para instalaciones de ventilación y climatización. Incluso parte proporcional de recorte de materiales, uniones, refuerzos, embocaduras, tapas de registro, elementos de fijación, conexiones entre la red de ductos y ventiladores o cajas de ventilación y accesorios, sin incluir piezas especiales, compuertas de regulación o cortafuego, ni rejillas y difusores. Totalmente montado, conexionado y probado.
Incluye: Replanteo del recorrido de los ductos. Marcado y posterior anclaje de los soportes de los ductos. Montaje y fijación de ductos. Conexiones entre la red de ductos y los ventiladores o cajas de ventilación.
Criterio de medición de proyecto: Longitud proyectada, según documentación gráfica de Proyecto, medida entre los ejes de los elementos o de los puntos a conectar, descontando las piezas especiales.
Criterio de medición de obra: Se medirá la longitud realmente ejecutada según especificaciones de Proyecto.

| Código | Ud | Descripción | Rendimiento | Precio | Importe |
|---|---|---|---|---|---|
| mt42coa100aa | m | Ducto oblongo de pared simple helicoidal de acero galvanizado, de 360x80 mm y 0,6 mm de espesor, suministrado en tramos de 3 m, para instalaciones de ventilación y climatización. (material) | 1.050 | 51.47 | 54.04 |
| mt42coa190a | Ud | Repercusión, por m, de material auxiliar para fijación de ductos oblongos de aire de 360x80 mm en instalaciones de ventilación y climatización. (material) | 1.000 | 6.37 | 6.37 |
| op00ato010 |  | Atornillador. | 1.000 | 0.00 | 0.00 |
| op00mar010 |  | Martillo. | 1.000 | 0.00 | 0.00 |
| op00tal010 |  | Taladro. | 1.000 | 0.00 | 0.00 |
| mo011 | h | Oficial 1ª montador de ductos de lámina metálica. (mano de obra) | 0.056 | 4.68 | 0.26 |
| mo079 | h | Ayudante montador de ductos de lámina metálica. (mano de obra) | 0.056 | 3.08 | 0.17 |
| % | % | Costes directos complementarios | 2 % | 60.84 | 1.22 |
|  |  | Costes directos |  |  | 62.06 |
