# Rejilla de plástico, con lamas horizontales fijas, salida de aire perpendicular a la rejilla, para ventilación natural

- Propiedad del archivo: CYPE INGENIEROS, S.A.
- Formato: FIEBDC-3/2002
- Ámbito geográfico: Colombia
- Costes indirectos: 3.00 %
- Gastos generales: 13.00 %
- Beneficio industrial: 6.00 %
- IVA: 16.00 %

## I Instalaciones

### IS Salubridad

#### ISN Ventilación natural

**ISN023** Ud Rejilla de plástico, con lamas horizontales fijas, salida de aire perpendicular a la rejilla, para ventilación natural.
Suministro y montaje de rejilla de plástico, con lamas horizontales fijas, salida de aire perpendicular a la rejilla, color blanco RAL 9010, para ducto de admisión o extracción, de 125 mm de diámetro, para ventilación natural. Incluso accesorios de fijación y conexión. Totalmente montada.
Incluye: Replanteo. Colocación y fijación mediante elementos de anclaje.
Criterio de medición de proyecto: Número de unidades previstas, según documentación gráfica de Proyecto.
Criterio de medición de obra: Se medirá el número de unidades realmente ejecutadas según especificaciones de Proyecto.

| Código | Ud | Descripción | Rendimiento | Precio | Importe |
|---|---|---|---|---|---|
| mt20sva140a | Ud | Rejilla de plástico, con lamas horizontales fijas, salida de aire perpendicular a la rejilla, color blanco RAL 9010, para ducto de admisión o extracción, de 125 mm de diámetro. (material) | 1.000 | 12.51 | 12.51 |
| mo009 | h | Oficial 1ª montador. (mano de obra) | 0.167 | 4.68 | 0.78 |
| mo075 | h | Ayudante montador. (mano de obra) | 0.167 | 3.08 | 0.51 |
| % | % | Costes directos complementarios | 2 % | 13.80 | 0.28 |
|  |  | Costes directos |  |  | 14.08 |
