# Sifón en línea de PVC, color gris, de 400 mm de diámetro

- Propiedad del archivo: CYPE INGENIEROS, S.A.
- Formato: FIEBDC-3/2002
- Ámbito geográfico: Colombia
- Divisa: COP
- Costes indirectos: 3.00 %
- Gastos generales: 13.00 %
- Beneficio industrial: 6.00 %
- IVA: 16.00 %

## I Instalaciones

### IS Evacuación de aguas

#### ISS Colectores suspendidos

**ISS008** Ud Sifón en línea de PVC, color gris, de 400 mm de diámetro.
Sifón en línea de PVC, color gris, registrable, con unión macho/hembra, de 400 mm de diámetro, colocado entre el colector de salida y la acometida.
Incluye: Montaje, conexionado y comprobación de su correcto funcionamiento.
Criterio de medición de proyecto: Número de unidades previstas, según documentación gráfica de Proyecto.
Criterio de medición de obra: Se medirá el número de unidades realmente ejecutadas según especificaciones de Proyecto.

| Código | Ud | Descripción | Rendimiento | Precio | Importe |
|---|---|---|---|---|---|
| mt11var120n | Ud | Sifón en línea de PVC, color gris, registrable, con unión macho/hembra, de 400 mm de diámetro. (material) | 1.000 | 3332727.63 | 3332727.63 |
| mo008 | h | Oficial 1ª plomero. (mano de obra) | 0.791 | 14232.90 | 11258.22 |
| % | % | Herramienta menor | 2 % | 3343985.85 | 66879.72 |
|  |  | Costes directos |  |  | 3410865.57 |
