# Impermeabilización de cornisas

- Propiedad del archivo: CYPE INGENIEROS, S.A.
- Formato: FIEBDC-3/2002
- Ámbito geográfico: Colombia
- Divisa: COP
- Costes indirectos: 3.00 %
- Gastos generales: 13.00 %
- Beneficio industrial: 6.00 %
- IVA: 16.00 %

## N Aislamientos e impermeabilizaciones

### NI Impermeabilizaciones

#### NIF Fachadas

**NIF025** m² Impermeabilización de cornisas, realizada mediante el sistema visto MasterSeal Roof 2164 "BASF", compuesta por: membrana elástica impermeabilizante, monocomponente a base de poliuretano, MasterSeal M 640 "BASF", aplicada mediante brocha, rodillo o pistola; y capa de acabado con revestimiento elástico monocomponente a base de poliuretano alifático, MasterSeal TC 640 "BASF", aplicada mediante brocha, rodillo o pistola; previa imprimación con MasterSeal P 640 "BASF", aplicada con brocha, rodillo o pistola, sobre superficie soporte cementosa (no incluida en este precio).
Formación de impermeabilización de cornisas, realizada mediante el sistema visto MasterSeal Roof 2164 "BASF", compuesta por: membrana elástica impermeabilizante, monocomponente a base de poliuretano, MasterSeal M 640 "BASF", color gris, aplicada mediante brocha, rodillo o pistola; y capa de acabado con revestimiento elástico monocomponente a base de poliuretano alifático, MasterSeal TC 640 "BASF", color gris, aplicada mediante brocha, rodillo o pistola. Incluso parte proporcional de limpieza y preparación de la superficie soporte cementosa, aplicación de imprimación monocomponente a base de poliuretano y disolventes, MasterSeal P 640 "BASF", con brocha, rodillo o pistola; y resolución de puntos singulares.
Incluye: Limpieza y preparación de la superficie soporte. Aplicación de la imprimación. Formación de la membrana. Resolución de los puntos singulares. Aplicación de la capa de acabado.
Criterio de medición de proyecto: Superficie medida en proyección horizontal, según documentación gráfica de Proyecto, desde las caras interiores de los antepechos o petos perimetrales que la limitan.
Criterio de medición de obra: Se medirá, en proyección horizontal, la superficie realmente ejecutada según especificaciones de Proyecto, desde las caras interiores de los antepechos o petos perimetrales que la limitan.

| Código | Ud | Descripción | Rendimiento | Precio | Importe |
|---|---|---|---|---|---|
| mt15bas300a | kg | Imprimación monocomponente a base de poliuretano y disolventes, MasterSeal P 640 "BASF", con resistencia a las heladas. (material) | 0.250 | 43525.29 | 10881.32 |
| mt15bas310a | kg | Membrana elástica impermeabilizante, monocomponente a base de poliuretano, MasterSeal M 640 "BASF", color gris, permeable al vapor de agua e impermeable al agua y al dióxido de carbono. (material) | 1.500 | 23204.65 | 34806.98 |
| mt15bas320a | kg | Revestimiento elástico monocomponente a base de poliuretano alifático, MasterSeal TC 640 "BASF", color gris, con resistencia a los rayos UV y a las heladas. (material) | 0.100 | 64276.88 | 6427.69 |
| mo032 | h | Oficial 1ª aplicador de productos impermeabilizantes. (mano de obra) | 0.235 | 19843.71 | 4663.27 |
| mo070 | h | Ayudante aplicador de productos impermeabilizantes. (mano de obra) | 0.235 | 14628.70 | 3437.74 |
| % | % | Herramienta menor | 2 % | 60217.00 | 1204.34 |
|  |  | Costes directos |  |  | 61421.34 |
