# Puerta de closet doble de 210 cm de altura de 50x2,5 cm

- Propiedad del archivo: CYPE INGENIEROS, S.A.
- Formato: FIEBDC-3/2002
- Ámbito geográfico: Colombia
- Costes indirectos: 3.00 %
- Gastos generales: 13.00 %
- Beneficio industrial: 6.00 %
- IVA: 16.00 %

## P Muros divisorios y closets

### PA Closets

#### PAH Puertas de madera

**PAH010** Ud Puerta de closet doble de 210 cm de altura de 50x2,5 cm, entamborada, compuesta por alma alveolada, bastidor de madera maciza, y paneles de tablero contrachapado de madera nacional; marco de madera maciza; tapaluces del mismo material y acabado que la hoja.
Suministro y colocación de puerta de closet doble de 210 cm de altura de 50x2,5 cm, entamborada, compuesta por alma alveolada, bastidor de madera maciza, y paneles de tablero contrachapado de madera nacional; marco de madera maciza; tapaluces del mismo material y acabado que la hoja en la cara exterior. Incluso herrajes de colgar, cierre y tiradera sobre escudo largo de latón negro brillo, serie básica. Ajuste de la hoja, fijación de los herrajes y ajuste final. Totalmente montada y probada.
Incluye: Colocación, aplomado y nivelación de marcos. Recibido a la obra de los elementos de fijación de marcos. Colocación de los herrajes de colgar. Colocación de la hoja. Colocación de los herrajes de cierre.
Criterio de medición de proyecto: Número de unidades previstas, según documentación gráfica de Proyecto.
Criterio de medición de obra: Se medirá el número de unidades realmente ejecutadas según especificaciones de Proyecto.

| Código | Ud | Descripción | Rendimiento | Precio | Importe |
|---|---|---|---|---|---|
| mt22aap050bb | Ud | Marco de madera para pintar, para puerta de closet de dos hojas de 210 cm de altura, con elementos de fijación. (material) | 1.000 | 11.13 | 11.13 |
| mt22atc010NK | m | Tapaluces macizo, 70x10 mm. (material) | 7.000 | 1.58 | 11.06 |
| mt22ppe061ae | Ud | Puerta de closet entamborada, compuesta por alma alveolada, bastidor de madera maciza, y paneles de tablero contrachapado de madera nacional, 210x50x2,5 cm, según NTC 2569. (material) | 2.000 | 36.85 | 73.70 |
| mt23icl010p | Ud | Pernio de 80x52 mm, con remate, en latón negro brillo, para puerta de closet o altillo. (material) | 6.000 | 0.64 | 3.84 |
| mt23hcl010a | Ud | Juego de tiradera y escudo largo de latón negro brillo, serie básica, para puerta de closet. (material) | 2.000 | 6.76 | 13.52 |
| mt23ppb050 | Ud | Imán de cierre para puerta de closet o altillo. (material) | 4.000 | 0.27 | 1.08 |
| mt23ppb031 | Ud | Tornillo de latón 21/35 mm. (material) | 36.000 | 0.05 | 1.80 |
| op00cla010 |  | Clavadora. | 1.000 | 0.00 | 0.00 |
| op00gra010 |  | Grapadora. | 1.000 | 0.00 | 0.00 |
| op00sie010 |  | Sierra de calar. | 1.000 | 0.00 | 0.00 |
| op00cep010 |  | Garlopa. | 1.000 | 0.00 | 0.00 |
| op00ato010 |  | Atornillador. | 1.000 | 0.00 | 0.00 |
| op00tro010 |  | Tronzador. | 1.000 | 0.00 | 0.00 |
| mo016 | h | Oficial 1ª carpintero. (mano de obra) | 1.571 | 4.50 | 7.07 |
| mo056 | h | Ayudante carpintero. (mano de obra) | 1.571 | 3.02 | 4.74 |
| % | % | Costes directos complementarios | 2 % | 127.94 | 2.56 |
|  |  | Costes directos |  |  | 130.50 |
